# Impermeabilização de tubagem ou colector de betão

- Propriedade do ficheiro: CYPE INGENIEROS, S.A.
- Formato: FIEBDC-3/2002
- Moeda: EUR
- Custos indirectos: 3.00 %
- IVA: 23.00 %

## N Isolamentos e impermeabilizações

### NI Impermeabilizações

#### NIB Obras hidráulicas

**NIB040** m² Impermeabilização de tubagem ou colector de betão, através da aplicação de uma demão de primário de tinta impermeabilizante bicomponente, MasterSeal M 452 "BASF", à base de resina epóxi e betume, diluída com 25% de água, e uma demão de acabamento com o mesmo produto sem diluir, (rendimento: 0,25 kg/m² cada demão).
Impermeabilização de tubagem ou colector de betão, através da aplicação de uma demão de primário de tinta impermeabilizante bicomponente, MasterSeal M 452 "BASF", à base de resina epóxi e betume, diluída com 25% de água, e uma demão de acabamento com o mesmo produto sem diluir, (rendimento: 0,25 kg/m² cada demão).
Inclui: Limpeza geral da superfície suporte. Preparação da mistura. Aplicação da demão de primário. Aplicação da demão de acabamento.
Critério de medição de projecto: Superfície medida segundo documentação gráfica de Projecto.
Critério de medição de obra: Medir-se-á a superfície realmente executada segundo especificações de Projecto.

| Código | Un | Descrição | Rendimento | Preço | Importância |
|---|---|---|---|---|---|
| mt27upx200d | kg | Tinta impermeabilizante bicomponente, MasterSeal M 452 "BASF", à base de resina epóxi e betume, segundo NP EN 1504-2, para aplicar com trincha, rolo ou pistola. (material) | 0.500 | 6.38 | 3.19 |
| mo032 | h | Oficial de 1ª aplicador de produtos impermeabilizantes. (mão de obra) | 0.165 | 18.85 | 3.11 |
| mo070 | h | Ajudante de aplicador de produtos impermeabilizantes. (mão de obra) | 0.165 | 18.40 | 3.04 |
| % | % | Custos directos complementares | 2 % | 9.34 | 0.19 |
|  |  | Custos directos |  |  | 9.53 |
