# Impermeabilização de depósito de água potável

- Propriedade do ficheiro: CYPE INGENIEROS, S.A.
- Formato: FIEBDC-3/2002
- Moeda: EUR
- Custos indirectos: 3.00 %
- IVA: 23.00 %

## N Isolamentos e impermeabilizações

### NI Impermeabilizações

#### NIA Fossos de ascensor, depósitos e piscinas

**NIA200** m² Impermeabilização de depósito de água potável, com duas demãos de revestimento sintético elástico impermeabilizante bicomponente à base de resinas de poliuretano alifático, sem dissolventes, MasterSeal M 808 "BASF", com um rendimento de 0,5 kg/m²; com prévia aplicação de uma demão de primário incolor bicomponente à base de resinas epóxi, MasterSeal P 308 "BASF".
Impermeabilização de depósito de água potável, com duas demãos de revestimento sintético elástico impermeabilizante bicomponente à base de resinas de poliuretano alifático, sem dissolventes, MasterSeal M 808 "BASF", com um rendimento de 0,5 kg/m²; com prévia aplicação de uma demão de primário incolor bicomponente à base de resinas epóxi, MasterSeal P 308 "BASF".
Inclui: Limpeza e preparação da superfície. Aplicação de primário. Aplicação do impermeabilizante.
Critério de medição de projecto: Superfície medida segundo documentação gráfica de Projecto.
Critério de medição de obra: Medir-se-á a superfície realmente executada segundo especificações de Projecto.

| Código | Un | Descrição | Rendimento | Preço | Importância |
|---|---|---|---|---|---|
| mt15bas285c | kg | Primário incolor bicomponente à base de resinas epóxi, MasterSeal P 308 "BASF". (material) | 0.500 | 19.01 | 9.51 |
| mt15bas280c | kg | Revestimento sintético elástico impermeabilizante bicomponente à base de resinas de poliuretano alifático, sem dissolventes, MasterSeal M 808 "BASF", cor cinzento, permeável ao vapor de água, com alta resistência aos agentes químicos e resistência à intempérie, apto para estar em contacto com agua potável. (material) | 0.500 | 13.48 | 6.74 |
| mo032 | h | Oficial de 1ª aplicador de produtos impermeabilizantes. (mão de obra) | 0.150 | 18.85 | 2.83 |
| mo070 | h | Ajudante de aplicador de produtos impermeabilizantes. (mão de obra) | 0.150 | 18.40 | 2.76 |
| % | % | Custos directos complementares | 2 % | 21.84 | 0.44 |
|  |  | Custos directos |  |  | 22.28 |
