# Aplicação manual de duas demãos de tinta de poliuretano alifático MasterTop TC 445 "BASF"

- Propriedade do ficheiro: CYPE INGENIEROS, S.A.
- Formato: FIEBDC-3/2002
- Moeda: EUR
- Custos indirectos: 3.00 %
- IVA: 23.00 %

## R Revestimentos

### RO Pinturas específicas

#### ROO Garagens

**ROO020** m² Aplicação manual de duas demãos de tinta de poliuretano alifático MasterTop TC 445 "BASF", cor cinzento RAL 7037, acabamento mate, textura lisa, (rendimento: 0,15 l/m² cada demão); aplicação prévia de uma demão de primário incolor de dois componentes, MasterTop P 622 "BASF", à base de resina epóxi sem dissolventes, de baixa viscosidade, sobre pavimento de garagem de betão.
Aplicação manual de duas demãos de tinta de poliuretano alifático MasterTop TC 445 "BASF", cor cinzento RAL 7037, acabamento mate, textura lisa, (rendimento: 0,15 l/m² cada demão); aplicação prévia de uma demão de primário incolor de dois componentes, MasterTop P 622 "BASF", à base de resina epóxi sem dissolventes, de baixa viscosidade, sobre pavimento de garagem de betão.
Inclui: Limpeza geral da superfície suporte. Preparação da mistura. Aplicação de uma demão de primário. Aplicação de duas demãos de acabamento.
Critério de medição de projecto: Superfície medida segundo documentação gráfica de Projecto, com o mesmo critério que o suporte base.
Critério de medição de obra: Medir-se-á a superfície realmente executada segundo especificações de Projecto, com o mesmo critério que o suporte base.

| Código | Un | Descrição | Rendimento | Preço | Importância |
|---|---|---|---|---|---|
| mt27upx040c | kg | Primário incolor de dois componentes, MasterTop P 622 "BASF", à base de resina epóxi sem dissolventes, de baixa viscosidade, para aplicar sobre superfície suporte de betão ou de argamassa. (material) | 0.400 | 12.01 | 4.80 |
| mt27upx020oh | kg | Verniz de dois componentes para interior, MasterTop TC 445 "BASF", à base de poliuretano alifático e dissolvente, cor vermelho RAL 3013, acabamento mate, textura lisa, para aplicar com rolo de pelo curto, com resistência aos raios UV e à intempérie e com alta resistência aos agentes químicos. (material) | 0.300 | 16.08 | 4.82 |
| op00tal020 |  | Berbequim com misturador. | 1.000 | 0.00 | 0.00 |
| mo038 | h | Oficial de 1ª pintor. (mão de obra) | 0.120 | 18.85 | 2.26 |
| mo076 | h | Ajudante de pintor. (mão de obra) | 0.120 | 18.40 | 2.21 |
| % | % | Custos directos complementares | 2 % | 14.09 | 0.28 |
|  |  | Custos directos |  |  | 14.37 |
