# Pavimento industrial

- Propriedade do ficheiro: CYPE INGENIEROS, S.A.
- Formato: FIEBDC-3/2002
- Moeda: EUR
- Custos indirectos: 3.00 %
- IVA: 23.00 %

## R Revestimentos

### RS Pavimentos

#### RSI Sistemas de pavimentos industriais e decorativos

**RSI015** m² Pavimento industrial, realizado com o sistema MasterTop 135 PG "BASF", apto para estacionamentos, em interiores, constituído por base de betão armado de 20 cm de espessura, realizada com betão HA-25/B/20/IIa fabricado em central, espalhamento e vibração mecânico através de espalhadora, e malha electrossoldada AR42 100x300 mm de aço A500 EL como armadura de distribuição, colocada sobre separadores homologados; aplicação sobre o betão fresco de camada de desgaste de 10 mm de espessura de argamassa fluida de presa rápida, MasterTop 135 PG "BASF", CT - C60 - F10 - A6, segundo EN 13813, cor cinzento (20 kg/m²); aplicação de líquido redutor da evaporação e melhorador superficial MasterKure 111 WB "BASF", cor amarelo fluorescente, (0,15 l/m²) e acabamento superficial através de afagamento e polimento mecânicos.
Pavimento industrial, realizado com o sistema MasterTop 135 PG "BASF", apto para estacionamentos, em interiores, constituído por base de betão armado de 20 cm de espessura, realizada com betão HA-25/B/20/IIa fabricado em central, espalhamento e vibração mecânico através de espalhadora, e malha electrossoldada AR42 100x300 mm de aço A500 EL como armadura de distribuição, colocada sobre separadores homologados; aplicação sobre o betão fresco de camada de desgaste de 10 mm de espessura de argamassa fluida de presa rápida, MasterTop 135 PG "BASF", CT - C60 - F10 - A6, segundo EN 13813, cor cinzento (20 kg/m²); aplicação de líquido redutor da evaporação e melhorador superficial MasterKure 111 WB "BASF", cor amarelo fluorescente, (0,15 l/m²) e acabamento superficial através de afagamento e polimento mecânicos.
Inclui: Preparação da superfície existente. Marcação das juntas de construção e de dilatação. Aplicação de níveis através de pontos, mestras de betão ou réguas. Rega da superfície base. Colocação da malha electrossoldada com separadores homologados. Betonagem, espalhamento e vibração do betão. Tratamento de encontros e pontos singulares. Aplicação da camada de desgaste. Espalhamento do líquido redutor da evaporação e melhorador superficial. Afagamento mecânico da superfície. Polimento mecânico. Cura do betão. Limpeza final do pavimento.
Critério de medição de projecto: Superfície medida em projecção horizontal, segundo documentação gráfica de Projecto.
Critério de medição de obra: Medir-se-á, em projecção horizontal, a superfície realmente executada segundo especificações de Projecto.
Critérios considerados na determinação do preço da unidade de obra: O preço não inclui a sub-base nem a execução e a vedação das juntas.

| Código | Un | Descrição | Rendimento | Preço | Importância |
|---|---|---|---|---|---|
| mt10haf010nga | m³ | Betão HA-25/B/20/IIa, fabricado em central. (material) | 0.210 | 84.64 | 17.77 |
| mt07ame020ddc | m² | Malha electrossoldada AR42 100x300 mm, com arames longitudinais de 4,2 mm de diâmetro e arames transversais de 4,2 mm de diâmetro, aço A500 EL. (material) | 1.200 | 1.64 | 1.97 |
| mt07aco020j | Ud | Separador homologado para pavimentos contínuos. (material) | 2.000 | 0.04 | 0.08 |
| mt09bnc015d | kg | Argamassa fluida de presa rápida, MasterTop 135 PG "BASF", CT - C60 - F10 - A6, segundo EN 13813, cor cinzento, composta de cimento e aditivos, com resistência aos sulfatos, aos álcalis e à água do mar e uma resistência à abrasão segundo o método de Böhme EN 13892-3 de 6 cm³ / 50 cm². (material) | 20.000 | 0.98 | 19.60 |
| mt09bnc018a | l | Líquido redutor da evaporação e melhorador superficial MasterKure 111 WB "BASF", cor amarelo fluorescente, para pavimentos de betão. (material) | 0.150 | 12.26 | 1.84 |
| mq06ext010 | h | Espalhadora para pavimentos de betão. (equipamento) | 0.008 | 75.97 | 0.61 |
| mq06fra010 | h | Talocha mecânica de betão. (equipamento) | 0.250 | 5.07 | 1.27 |
| mq06pym020 | h | Misturadora-bombeadora para argamassas autonivelantes. (equipamento) | 0.200 | 10.20 | 2.04 |
| mq06aca030 | h | Polidora para pavimentos de betão, composta por pratos giratórios aos que se acoplam uma série de mós abrasivas diamantadas, refrigeradas com água, com sistema de aspiração. (equipamento) | 0.200 | 13.25 | 2.65 |
| au00auh020 |  | Calha para descarga do betão. | 1.000 | 0.00 | 0.00 |
| mo121 | h | Oficial de 1ª aplicador de pavimentos industriais. (mão de obra) | 0.780 | 18.85 | 14.70 |
| mo122 | h | Ajudante de aplicador de pavimentos industriais. (mão de obra) | 0.780 | 18.40 | 14.35 |
| % | % | Custos directos complementares | 2 % | 76.88 | 1.54 |
|  |  | Custos directos |  |  | 78.42 |
