# Cobertura inclinada não acessível

- Propriedade do ficheiro: CYPE INGENIEROS, S.A.
- Formato: FIEBDC-3/2002
- Moeda: EUR
- Custos indirectos: 3.00 %
- IVA: 23.00 %

**QVE021** m² Cobertura inclinada não acessível, ajardinada extensiva (ecológica), sistema Cobertura Inclinada até 20° "ZINCO", com uma pendente média de 8,75%, composta por: formação de pendentes (não incluída neste preço); impermeabilização monocamada colada: membrana de betume modificado com elastómero SBS, LBM(SBS)-50/G-FP, totalmente colada com maçarico; camada separadora sob isolamento: geotêxtil não tecido composto por fibras de poliéster entrelaçadas, (150 g/m²); isolamento térmico: painel rígido de poliestireno extrudido, de superfície lisa e bordo lateral a meia madeira, de 40 mm de espessura, resistência à compressão >= 300 kPa; camada separadora sob protecção: lâmina de dessolidarização, flexível, de polipropileno, TGV 21 "ZINCO", com uma massa superficial de 80 g/m²; camada drenante e retentora de água: módulo Floraset FS 75 "ZINCO"; camada de revestimento: substrato Zincoterra Floral "ZINCO", de 70 mm de espessura, e plantas com torrão plano, Zinco Sedum Mix "ZINCO".
Cobertura inclinada não acessível, ajardinada extensiva (ecológica), sistema Cobertura Inclinada até 20° "ZINCO", com uma pendente média de 8,75%, sobre base resistente. FORMAÇÃO DE PENDENTES: (não incluída neste preço), com uma camada de regularização de argamassa de cimento, confeccionada em obra, dosificação 1:6, de 2 cm de espessura e acabamento afagado; IMPERMEABILIZAÇÃO: tipo monocamada, colada, formada por uma membrana de betume modificado com elastómero SBS, LBM(SBS)-50/G-FP, com armadura de feltro de poliéster reforçado e estabilizado de 150 g/m², com auto-protecção mineral de cor verde, com resistência à penetração de raizes, totalmente colada com maçarico; CAMADA SEPARADORA SOB ISOLAMENTO: geotêxtil não tecido composto por fibras de poliéster entrelaçadas, (150 g/m²); ISOLAMENTO TÉRMICO: painel rígido de poliestireno extrudido, de superfície lisa e bordo lateral a meia madeira, de 40 mm de espessura, resistência à compressão >= 300 kPa, resistência térmica 1,2 m²°C/W, condutibilidade térmica 0,034 W/(m°C), com fixação mecânica; CAMADA SEPARADORA SOB PROTECÇÃO: lâmina de dessolidarização, flexível, de polipropileno, TGV 21 "ZINCO", impermeável à água da chuva e permeável ao vapor de água, de 0,55 mm de espessura, com uma massa superficial de 80 g/m²; CAMADA DRENANTE E RETENTORA DE ÁGUA: módulo Floraset FS 75 "ZINCO", formado por placa de poliestireno expandido, colocado com os nódulos para cima; CAMADA DE REVESTIMENTO: substrato Zincoterra Floral "ZINCO", composto de cerâmica seleccionada triturada e outros componentes minerais misturados com composto vegetal e turfa, de 70 mm de espessura, e plantas com torrão plano, Zinco Sedum Mix "ZINCO", com 4 ou mais espécies distintas de sedum. Inclusive seixos rolados para o enchimento do espaço entre o bordo da cobertura e a vegetação.
Inclui: Limpeza da superfície suporte. Descarga, espalhamento e nivelamento com réguas da camada de argamassa de regularização. Limpeza e preparação da superfície. Colocação da impermeabilização. Execução de furos e ancoragem do isolamento. Colocação da camada separadora sob protecção. Colocação da camada drenante e retentora de água. Colocação da camada filtrante. Colocação do substrato. Colocação da vegetação. Execução de cumeeiras, rincões, beirados e bordas livres. Enchimento do espaço entre o bordo da cobertura e a vegetação com seixos rolados.
Critério de medição de projecto: Superfície da vertente medida em verdadeira magnitude, segundo documentação gráfica de Projecto. Incluindo formação de cumeeiras, rincões, beirados e bordos livres. Não se inclui formação de laroz, beirados decorativos nem encontros de vertentes com paramentos verticais, chaminés, janelas ou condutas de ventilação.
Critério de medição de obra: Medir-se-á, em verdadeira magnitude, a superfície realmente executada segundo especificações de Projecto. Incluindo formação de cumeeiras, rincões, beirados e bordas livres. Não se inclui formação de laroz, beirados decorativos nem encontros de vertentes com paramentos verticais, chaminés, janelas ou condutas de ventilação.

| Código | Un | Descrição | Rendimento | Preço | Importância |
|---|---|---|---|---|---|
| mt14iea020c | kg | Emulsão asfáltica aniônica com cargas. (material) | 0.300 | 1.46 | 0.44 |
| mt14lga010oc | m² | Membrana de betume modificado com elastómero SBS, LBM(SBS)-50/G-FP, de 3,5 mm de espessura, massa nominal 5 kg/m², com armadura de feltro de poliéster reforçado e estabilizado de 150 g/m², com auto-protecção mineral de cor verde, com resistência à penetração de raizes. Segundo EN 13707. (material) | 1.100 | 6.43 | 7.07 |
| mt14gsa020bc | m² | Geotêxtil não tecido composto por fibras de poliéster entrelaçadas, com uma resistência à tracção longitudinal de 1,88 kN/m, uma resistência à tracção transversal de 1,49 kN/m, uma abertura de cone ao ensaio de perfuração dinâmica segundo NP EN ISO 13433 inferior a 40 mm, resistência CBR ao punçoamento 0,3 kN e uma massa superficial de 150 g/m², segundo EN 13252. (material) | 1.050 | 0.52 | 0.55 |
| mt16pxa010ab | m² | Painel rígido de poliestireno extrudido, segundo EN 13164, de superfície lisa e bordo lateral a meia madeira, de 40 mm de espessura, resistência à compressão >= 300 kPa, resistência térmica 1,2 m²°C/W, condutibilidade térmica 0,034 W/(m°C), Euroclasse E de reacção ao fogo segundo NP EN 13501-1, com código de designação XPS-EN 13164-T1-CS(10/Y)300-DS(70,90)-DLT(2)5-CC(2/1,5/50)125-WL(T)0,7-WD(V)3-FTCD1. (material) | 1.050 | 2.80 | 2.94 |
| mt14lbz070a | m² | Lâmina de dessolidarização, flexível, de polipropileno, TGV 21 "ZINCO", impermeável à água da chuva e permeável ao vapor de água, de 0,55 mm de espessura, com uma massa superficial de 80 g/m², fornecida em rolos de 1,60x250 m. (material) | 1.100 | 0.99 | 1.09 |
| mt14lbz030fga | m² | Módulo drenante e retentor de água, Floraset FS 75 "ZINCO", de poliestireno expandido, fornecido em placas. (material) | 1.030 | 13.97 | 14.39 |
| mt48saz010b | m³ | Substrato Zincoterra Floral "ZINCO", composto de cerâmica seleccionada triturada e outros componentes minerais misturados com composto vegetal e turfa, fornecido a granel, para coberturas verdes. (material) | 0.084 | 88.50 | 7.43 |
| mt48epz010ia | m² | Plantas com torrão plano, Zinco Sedum Mix "ZINCO", fornecidas em tabuleiros de 60 unidades com 4 ou mais espécies distintas de sedum, para coberturas verdes. (material) | 1.000 | 10.08 | 10.08 |
| mt01arc010 | t | Seixos rolados lavados, de granulometria compreendida entre 16 e 32 mm. (material) | 0.040 | 21.23 | 0.85 |
| mo020 | h | Oficial de 1ª construção. (mão de obra) | 1.251 | 18.85 | 23.58 |
| mo113 | h | Operário não qualificado construção. (mão de obra) | 1.251 | 17.83 | 22.31 |
| mo029 | h | Oficial de 1ª aplicador de lâminas impermeabilizantes. (mão de obra) | 0.203 | 18.85 | 3.83 |
| mo067 | h | Ajudante de aplicador de lâminas impermeabilizantes. (mão de obra) | 0.203 | 18.40 | 3.74 |
| mo040 | h | Oficial de 1ª jardineiro. (mão de obra) | 0.400 | 18.85 | 7.54 |
| mo086 | h | Ajudante de jardineiro. (mão de obra) | 0.400 | 18.40 | 7.36 |
| % | % | Custos directos complementares | 2 % | 113.20 | 2.26 |
|  |  | Custos directos |  |  | 115.46 |
