# Cobertura inclinada não acessível

- Propriedade do ficheiro: CYPE INGENIEROS, S.A.
- Formato: FIEBDC-3/2002
- Moeda: EUR
- Custos indirectos: 3.00 %
- IVA: 23.00 %

**QVE032** m² Cobertura inclinada não acessível, ajardinada extensiva (ecológica), sistema Diadem 150 até 35° "PROJAR", com uma pendente média de 36,4%, composta por: formação de pendentes (não incluída neste preço); impermeabilização monocamada colada: membrana de betume modificado com elastómero SBS, LBM(SBS)-50/G-FP, totalmente colada com maçarico; camada separadora sob isolamento: geotêxtil não tecido composto por fibras de poliéster entrelaçadas, (150 g/m²); isolamento térmico: painel rígido de poliestireno extrudido, de superfície lisa e bordo lateral a meia madeira, de 40 mm de espessura, resistência à compressão >= 300 kPa; camada separadora sob protecção: filtro Diadem VLF-110 "PROJAR", de geotêxtil não tecido sintético; camada drenante e retentora de água: tela drenante Diadem DiaDrain 25H "PROJAR"; camada filtrante: filtro Diadem VLF-150 "PROJAR", de geotêxtil de fibras de polipropileno; camada de revestimento: módulo Diadem DiaDomino "PROJAR", de polipropileno reciclado, substrato CoverPro Flora "PROJAR", de 80 mm de espessura, malha orgânica, biodegradável, de fibras naturais de coco 100% ECONET 400 "PROJAR" para o controlo da erosão e da retenção da vegetação e plantas com torrão plano "PROJAR".
Cobertura inclinada não acessível, ajardinada extensiva (ecológica), sistema Diadem 150 até 35° "PROJAR", com uma pendente média de 36,4%, sobre base resistente. FORMAÇÃO DE PENDENTES: (não incluída neste preço), com uma camada de regularização de argamassa de cimento, confeccionada em obra, dosificação 1:6, de 2 cm de espessura e acabamento afagado; IMPERMEABILIZAÇÃO: tipo monocamada, colada, formada por uma membrana de betume modificado com elastómero SBS, LBM(SBS)-50/G-FP, com armadura de feltro de poliéster reforçado e estabilizado de 150 g/m², com auto-protecção mineral de cor verde, com resistência à penetração de raizes, totalmente colada com maçarico; CAMADA SEPARADORA SOB ISOLAMENTO: geotêxtil não tecido composto por fibras de poliéster entrelaçadas, (150 g/m²); ISOLAMENTO TÉRMICO: painel rígido de poliestireno extrudido, de superfície lisa e bordo lateral a meia madeira, de 40 mm de espessura, resistência à compressão >= 300 kPa, resistência térmica 1,2 m²°C/W, condutibilidade térmica 0,034 W/(m°C), com fixação mecânica; CAMADA SEPARADORA SOB PROTECÇÃO: filtro Diadem VLF-110 "PROJAR", de geotêxtil não tecido sintético, composto por fibras de polipropileno entrelaçadas, resistência à tracção longitudinal 8 kN/m, resistência CBR ao punçoamento 1,24 kN e massa superficial 105 g/m²; CAMADA DRENANTE E RETENTORA DE ÁGUA: tela drenante Diadem DiaDrain 25H "PROJAR" de poliestireno reciclado de alto impacto (HIPS), com nódulos de 25 mm de altura e perfurações na parte superior, colocada sobre a camada filtrante, sobrepondo dois nódulos; CAMADA FILTRANTE: filtro Diadem VLF-150 "PROJAR", de geotêxtil de fibras de polipropileno; CAMADA DE REVESTIMENTO: módulo Diadem DiaDomino "PROJAR", de polipropileno reciclado, de 400x600 mm e de 80 mm de altura, substrato CoverPro Flora "PROJAR", composto de cerâmica seleccionada triturada, rocha vulcânica ou areia de sílica e outros componentes vegetais; com pH de 8, de 80 mm de espessura, malha orgânica, biodegradável, de fibras naturais de coco 100% ECONET 400 "PROJAR" para o controlo da erosão e da retenção da vegetação, resistência à tracção longitudinal em seco de 5,9 kN/m e resistência à tracção longitudinal em húmido de 4,8 kN/m, 400 g/m² de massa superficial e 30x30 mm de espaçamento da malha e plantas com torrão plano "PROJAR", com 4 ou mais espécies distintas de sedum. Inclusive seixos rolados para o enchimento do espaço entre o bordo da cobertura e a vegetação.
Inclui: Limpeza da superfície suporte. Descarga, espalhamento e nivelamento com réguas da camada de argamassa de regularização. Limpeza e preparação da superfície. Colocação da impermeabilização. Execução de furos e ancoragem do isolamento. Colocação da camada separadora sob protecção. Colocação da camada drenante. Colocação da camada filtrante. Colocação do elemento de retenção. Colocação do substrato. Colocação da malha de coco anti-erosão. Colocação da vegetação. Execução de cumeeiras, rincões, beirados e bordas livres. Enchimento do espaço entre o bordo da cobertura e a vegetação com seixos rolados.
Critério de medição de projecto: Superfície da vertente medida em verdadeira magnitude, segundo documentação gráfica de Projecto. Incluindo formação de cumeeiras, rincões, beirados e bordos livres. Não se inclui formação de laroz, beirados decorativos nem encontros de vertentes com paramentos verticais, chaminés, janelas ou condutas de ventilação.
Critério de medição de obra: Medir-se-á, em verdadeira magnitude, a superfície realmente executada segundo especificações de Projecto. Incluindo formação de cumeeiras, rincões, beirados e bordas livres. Não se inclui formação de laroz, beirados decorativos nem encontros de vertentes com paramentos verticais, chaminés, janelas ou condutas de ventilação.

| Código | Un | Descrição | Rendimento | Preço | Importância |
|---|---|---|---|---|---|
| mt14iea020c | kg | Emulsão asfáltica aniônica com cargas. (material) | 0.300 | 1.46 | 0.44 |
| mt14lga010oc | m² | Membrana de betume modificado com elastómero SBS, LBM(SBS)-50/G-FP, de 3,5 mm de espessura, massa nominal 5 kg/m², com armadura de feltro de poliéster reforçado e estabilizado de 150 g/m², com auto-protecção mineral de cor verde, com resistência à penetração de raizes. Segundo EN 13707. (material) | 1.100 | 6.43 | 7.07 |
| mt14gsa020bc | m² | Geotêxtil não tecido composto por fibras de poliéster entrelaçadas, com uma resistência à tracção longitudinal de 1,88 kN/m, uma resistência à tracção transversal de 1,49 kN/m, uma abertura de cone ao ensaio de perfuração dinâmica segundo NP EN ISO 13433 inferior a 40 mm, resistência CBR ao punçoamento 0,3 kN e uma massa superficial de 150 g/m², segundo EN 13252. (material) | 1.100 | 0.52 | 0.57 |
| mt16pxa010ab | m² | Painel rígido de poliestireno extrudido, segundo EN 13164, de superfície lisa e bordo lateral a meia madeira, de 40 mm de espessura, resistência à compressão >= 300 kPa, resistência térmica 1,2 m²°C/W, condutibilidade térmica 0,034 W/(m°C), Euroclasse E de reacção ao fogo segundo NP EN 13501-1, com código de designação XPS-EN 13164-T1-CS(10/Y)300-DS(70,90)-DLT(2)5-CC(2/1,5/50)125-WL(T)0,7-WD(V)3-FTCD1. (material) | 1.050 | 2.80 | 2.94 |
| mt14lbp050a | m² | Filtro Diadem VLF-110 "PROJAR", de geotêxtil não tecido sintético, composto por fibras de polipropileno entrelaçadas, resistência à tracção longitudinal 8 kN/m, resistência CBR ao punçoamento 1,24 kN e massa superficial 105 g/m², fornecido em rolos. (material) | 1.000 | 0.96 | 0.96 |
| mt14lbp030ea | m² | Lâmina drenante e retentora de água, Diadem DiaDrain 25H "PROJAR", de poliestireno reciclado de alto impacto (HIPS), com nódulos de 25 mm de altura e perfurações na parte superior, resistência à compressão 322 kN/m², retenção de água 11,8 l/m², capacidade de drenagem 0,57 l/(s·m) com uma pendente de 2%, fornecida em placas de 200x110 cm. (material) | 1.050 | 9.87 | 10.36 |
| mt14lbp050e | m² | Filtro Diadem VLF-150 "PROJAR", de geotêxtil não tecido sintético, composto por fibras de polipropileno entrelaçadas, resistência à tracção longitudinal 12 kN/m, resistência CBR ao punçoamento 1,8 kN e massa superficial 150 g/m², fornecido em rolos. (material) | 1.100 | 1.29 | 1.42 |
| mt14lbp100a | m² | Módulo Diadem DiaDomino "PROJAR", de polipropileno reciclado, de 400x600 mm e de 80 mm de altura, com perfis de 45x20 mm e 1180 mm de comprimento e parafusos para união entre módulos; para drenagem e fixação da camada de substrato. (material) | 4.160 | 25.58 | 106.41 |
| mt48sap010a | m³ | Substrato CoverPro Flora "PROJAR", composto de cerâmica seleccionada triturada, rocha vulcânica ou areia de sílica e outros componentes vegetais; com pH de 8, fornecido em sacos Big Bag, para coberturas verdes. (material) | 0.092 | 62.82 | 5.78 |
| mt48map020c | m² | Malha orgânica, biodegradável, de fibras naturais de coco 100% ECONET 400 "PROJAR" para o controlo da erosão e da retenção da vegetação, resistência à tracção longitudinal em seco de 5,9 kN/m e resistência à tracção longitudinal em húmido de 4,8 kN/m, 400 g/m² de massa superficial e 30x30 mm de espaçamento da malha, fornecida em rolos de 2x50 m. (material) | 1.100 | 1.12 | 1.23 |
| mt48tsp010a | m² | Plantas com torrão plano "PROJAR", fornecidas em tabuleiros de 40 unidades com 4 ou mais espécies distintas de sedum, para coberturas verdes. (material) | 1.000 | 6.50 | 6.50 |
| mt01arc010 | t | Seixos rolados lavados, de granulometria compreendida entre 16 e 32 mm. (material) | 0.040 | 21.23 | 0.85 |
| mo020 | h | Oficial de 1ª construção. (mão de obra) | 1.004 | 18.85 | 18.93 |
| mo113 | h | Operário não qualificado construção. (mão de obra) | 1.004 | 17.83 | 17.90 |
| mo029 | h | Oficial de 1ª aplicador de lâminas impermeabilizantes. (mão de obra) | 0.239 | 18.85 | 4.51 |
| mo067 | h | Ajudante de aplicador de lâminas impermeabilizantes. (mão de obra) | 0.239 | 18.40 | 4.40 |
| mo040 | h | Oficial de 1ª jardineiro. (mão de obra) | 0.471 | 18.85 | 8.88 |
| mo086 | h | Ajudante de jardineiro. (mão de obra) | 0.471 | 18.40 | 8.67 |
| % | % | Custos directos complementares | 2 % | 207.82 | 4.16 |
|  |  | Custos directos |  |  | 211.98 |
