# Cobertura plana acessível

- Propriedade do ficheiro: CYPE INGENIEROS, S.A.
- Formato: FIEBDC-3/2002
- Moeda: EUR
- Custos indirectos: 3.00 %
- IVA: 23.00 %

**QVI010** m² Cobertura plana acessível, não ventilada, ajardinada intensiva, sistema Jardim na Cobertura "ZINCO", composta por: formação de pendentes: argila expandida, descarregada a seco e consolidada na superfície com leitada de cimento, com espessura média de 10 cm, com camada de regularização de argamassa de cimento, confeccionada em obra, dosificação 1:6 de 4 cm de espessura; impermeabilização bicamada colada: membrana de betume modificado com elastómero SBS, LBM(SBS)-30-FV e membrana de betume modificado com elastómero SBS, LBM(SBS)-50/G-FP, totalmente coladas com maçarico, sem coincidir as suas juntas; membrana anti-raízes flexível de poliolefinas, WSB 100-PO "ZINCO", de cor preto; camada separadora sob protecção: manta de protecção e retenção ISM 50 "ZINCO", formada por geotêxtil de poliéster e polipropileno, com uma massa superficial de 850 g/m²; camada drenante e retentora de água: módulo Floradrain FD 60 Neo "ZINCO"; camada filtrante: filtro sistema TG "ZINCO", formado por um geotêxtil de fibras de polipropileno; camada de protecção: substrato Zincoterra Jardín "ZINCO", de 270 mm de espessura.
Cobertura plana acessível, não ventilada, ajardinada intensiva, sistema Jardim na Cobertura "ZINCO", pendente de 1% a 5%. FORMAÇÃO DE PENDENTES: com guias de rincões, laroz e juntas com mestras de tijolo cerâmico furado duplo e camada de argila expandida, descarregada a seco e consolidada na superfície com leitada de cimento, proporcionando uma resistência à compressão de 1 MPa e com uma condutibilidade térmica de 0,087 W/(m°C), com espessura média de 10 cm; com camada de regularização de argamassa de cimento, confeccionada em obra, dosificação 1:6 de 4 cm de espessura, acabamento afagado; IMPERMEABILIZAÇÃO: tipo bicamada, colada, composta por uma membrana de betume modificado com elastómero SBS, LBM(SBS)-30-FV, com armadura de feltro de fibra de vidro de 60 g/m², de superfície não protegida e uma membrana de betume modificado com elastómero SBS, LBM(SBS)-50/G-FP, com armadura de feltro de poliéster reforçado e estabilizado de 150 g/m², com auto-protecção mineral de cor verde, com resistência à penetração de raizes, totalmente coladas com maçarico, sem coincidir as suas juntas; membrana anti-raízes flexível de poliolefinas, WSB 100-PO "ZINCO", de cor preto, para evitar a penetração de raízes na membrana impermeável; CAMADA SEPARADORA SOB PROTECÇÃO: manta de protecção e retenção ISM 50 "ZINCO", formada por geotêxtil de poliéster e polipropileno, de 6 mm de espessura, com uma retenção de água de 4 l/m², uma resistência CBR ao punçoamento 3,5 kN, e uma massa superficial de 850 g/m²; CAMADA DRENANTE E RETENTORA DE ÁGUA: módulo Floradrain FD 60 Neo "ZINCO", formado por placa de poliolefinas recicladas com perfurações na parte superior; CAMADA FILTRANTE: filtro sistema TG "ZINCO", formado por um geotêxtil de fibras de polipropileno; CAMADA DE PROTECÇÃO: substrato Zincoterra Jardín "ZINCO", composto de cerâmica seleccionada triturada e outros componentes minerais misturados com composto vegetal e turfa, de 270 mm de espessura. Inclusive seixos rolados para o enchimento do espaço entre o bordo da cobertura e a vegetação.
Inclui: Marcação dos pontos singulares. Marcação das pendentes e traçado de rincões, larozes e juntas. Formação de pendentes com guias de rincões, laroz e juntas com mestras de tijolo. Enchimento de juntas com poliestireno expandido. Descarga a seco da argila expandida até alcançar o nível das mestras, e consolidação com leitada de cimento. Descarga, espalhamento e nivelamento com réguas da camada de argamassa de regularização. Limpeza e preparação da superfície. Aplicação da emulsão asfáltica. Colocação da impermeabilização. Colocação da camada separadora sob protecção. Colocação da camada drenante e retentora de água. Colocação da camada filtrante. Colocação do substrato. Enchimento do espaço entre o bordo da cobertura e a vegetação com seixos rolados.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 0.17 | 0.51 |
| mt01arl030aa | m³ | Argila expandida, fornecida em sacos, segundo NP EN 13055-1. (material) | 0.100 | 135.87 | 13.59 |
| mt09lec020b | m³ | Leitada de cimento 1/3 CEM II/B-L 32,5 N. (material) | 0.010 | 105.10 | 1.05 |
| mt08aaa010a | m³ | Água. (material) | 0.008 | 1.50 | 0.01 |
| mt01arg005a | t | Areia de pedreira, para argamassa preparada em obra. (material) | 0.065 | 18.00 | 1.17 |
| mt08cem011a | kg | Cimento Portland CEM II/B-L 32,5 R, cor cinzento, em sacos, segundo NP EN 197-1. (material) | 10.000 | 0.10 | 1.00 |
| mt16pea020b | m² | Painel rígido de poliestireno expandido, segundo NP EN 13163, bordo lateral recto, de 20 mm de espessura, resistência térmica 0,55 m²°C/W, condutibilidade térmica 0,036 W/(m°C), para junta de dilatação. (material) | 0.010 | 1.34 | 0.01 |
| mt14iea020c | kg | Emulsão asfáltica aniônica com cargas. (material) | 0.300 | 1.46 | 0.44 |
| mt14lba010a | m² | Membrana de betume modificado com elastómero SBS, LBM(SBS)-30-FV, de 2,5 mm de espessura, massa nominal 3 kg/m², com armadura de feltro de fibra de vidro de 60 g/m², de superfície não protegida. Segundo EN 13707. (material) | 1.100 | 3.54 | 3.89 |
| mt14lga010oc | m² | Membrana de betume modificado com elastómero SBS, LBM(SBS)-50/G-FP, de 3,5 mm de espessura, massa nominal 5 kg/m², com armadura de feltro de poliéster reforçado e estabilizado de 150 g/m², com auto-protecção mineral de cor verde, com resistência à penetração de raizes. Segundo EN 13707. (material) | 1.100 | 6.43 | 7.07 |
| mt14lbz020d | m² | Membrana anti-raízes flexível de poliolefinas, WSB 100-PO "ZINCO", de cor preto, para coberturas verdes. (material) | 1.750 | 17.05 | 29.84 |
| mt14lbz040En | m² | Manta de protecção e retenção ISM 50 "ZINCO", formada por geotêxtil de poliéster e polipropileno, de 6 mm de espessura, com uma retenção de água de 4 l/m², uma resistência CBR ao punçoamento 3,5 kN, e uma massa superficial de 850 g/m², fornecida em rolos. (material) | 1.100 | 6.88 | 7.57 |
| mt14lbz030qAa | m² | Módulo drenante e retentor de água, Floradrain FD 60 Neo "ZINCO", de poliolefinas recicladas com perfurações na parte superior, fornecido em placas. Incluindo clips de união. (material) | 1.030 | 18.48 | 19.03 |
| mt14lbz050p | m² | Filtro sistema TG "ZINCO", formado por um geotêxtil não tecido sintético, composto por fibras de polipropileno entrelaçadas, termosoldado por ambas as faces, de 1 mm de espessura, com uma resistência à tracção longitudinal de 11 kN/m, uma resistência CBR ao punçoamento 2,55 kN, e uma massa superficial de 150 g/m², fornecido em rolos. (material) | 1.200 | 1.93 | 2.32 |
| mt48saz010d | m³ | Substrato Zincoterra Jardín "ZINCO", composto de cerâmica seleccionada triturada e outros componentes minerais misturados com composto vegetal e turfa, fornecido a granel, para coberturas verdes. (material) | 0.378 | 84.00 | 31.75 |
| mt01arc010 | t | Seixos rolados lavados, de granulometria compreendida entre 16 e 32 mm. (material) | 0.040 | 21.23 | 0.85 |
| mo020 | h | Oficial de 1ª construção. (mão de obra) | 0.090 | 18.85 | 1.70 |
| mo113 | h | Operário não qualificado construção. (mão de obra) | 0.410 | 17.83 | 7.31 |
| mo029 | h | Oficial de 1ª aplicador de lâminas impermeabilizantes. (mão de obra) | 0.357 | 18.85 | 6.73 |
| mo067 | h | Ajudante de aplicador de lâminas impermeabilizantes. (mão de obra) | 0.357 | 18.40 | 6.57 |
| mo040 | h | Oficial de 1ª jardineiro. (mão de obra) | 0.700 | 18.85 | 13.20 |
| mo086 | h | Ajudante de jardineiro. (mão de obra) | 0.700 | 18.40 | 12.88 |
| % | % | Custos directos complementares | 2 % | 168.49 | 3.37 |
|  |  | Custos directos |  |  | 171.86 |
