# Muro de betão armado 2F

- Propriedade do ficheiro: CYPE INGENIEROS, S.A.
- Formato: FIEBDC-3/2002
- Moeda: EUR
- Custos indirectos: 3.00 %
- IVA: 23.00 %

## E Estruturas

### EH Betão armado

#### EHM Muros

**EHM010** m³ Muro de betão armado 2F, de até 3 m de altura, espessura 30 cm, superfície plana, realizado com betão C25/30 (XC1(P); D12; S3; Cl 0,4) fabricado em central, e betonagem com grua, e aço A400 NR, com uma quantidade aproximada de 50 kg/m³, executado em condições complexas; montagem e desmontagem de sistema de cofragem com acabamento para revestir, realizado com painéis metálicos modulares, amortizáveis em 150 utilizações. Inclusive arame de atar, separadores, negativos para passagem dos tensores e líquido descofrante MasterFinish RL 294 "BASF", para evitar a aderência do betão à cofragem.
Muro de betão armado 2F, de até 3 m de altura, espessura 30 cm, superfície plana, realizado com betão C25/30 (XC1(P); D12; S3; Cl 0,4) fabricado em central, e betonagem com grua, e aço A400 NR, com uma quantidade aproximada de 50 kg/m³, executado em condições complexas; montagem e desmontagem de sistema de cofragem com acabamento para revestir, realizado com painéis metálicos modulares, amortizáveis em 150 utilizações. Inclusive arame de atar, separadores, negativos para passagem dos tensores e líquido descofrante MasterFinish RL 294 "BASF", para evitar a aderência do betão à cofragem.
Inclui: Limpeza e preparação da superfície de apoio. Marcação. Colocação das armaduras com separadores homologados. Formação de juntas. Colocação de negativos para passagem dos tensores. Limpeza e armazenamento da cofragem. Betonagem e compactação do betão. Desmontagem do sistema de cofragem. Cura do betão. Limpeza da superfície de coroamento do muro. Reparação de defeitos superficiais, se for necessário.
Critério de medição de projecto: Volume medido sobre a secção teórica de cálculo, segundo documentação gráfica de Projecto, descontando as aberturas de superfície maior de 2 m².
Critério de medição de obra: Medir-se-á o volume teórico executado segundo especificações de Projecto, descontando as aberturas de superfície maior de 2 m².
Critérios considerados na determinação do preço da unidade de obra: O preço inclui a elaboração e o montagem da armadura no local definitivo da sua colocação em obra.

| Código | Un | Descrição | Rendimento | Preço | Importância |
|---|---|---|---|---|---|
| mt08eme070a | m² | Painéis metálicos modulares, para cofragem de muros de betão de até 3 m de altura. (material) | 0.044 | 200.00 | 8.80 |
| mt08eme075j | Ud | Estrutura suporte de sistema de cofragem vertical, para muros de betão a duas faces, de até 3 m de altura, formada por escoras metálicas para estabilização e aprumo da superfície cofrante. (material) | 0.044 | 275.00 | 12.10 |
| mt08dba010g | l | Agente desmoldante, à base de óleos especiais, emulsionante em água MasterFinish RL 294 "BASF", para cofragens metálicas, fenólicas ou de madeira. (material) | 0.200 | 2.26 | 0.45 |
| mt08var204 | Ud | Negativos de PVC para passagem dos tensores da cofragem, de vários diâmetros e comprimentos. (material) | 2.667 | 0.93 | 2.48 |
| mt07aco020d | Ud | Separador homologado para muros. (material) | 8.000 | 0.06 | 0.48 |
| mt07aco040e | kg | Aço em varões nervurados, A400 NR, fornecido em obra em varões sem elaborar, de vários diâmetros. (material) | 51.000 | 0.60 | 30.60 |
| mt08var050 | kg | Arame galvanizado para atar, de 1,30 mm de diâmetro. (material) | 0.650 | 1.10 | 0.72 |
| mt10haf020bgngc | m³ | Betão C25/30 (XC1(P) D12; S3; Cl 0,4), fabricado em central, segundo NP EN 206-1. (material) | 1.050 | 83.08 | 87.23 |
| op00ciz020 |  | Guilhotina para aço em varões nervurados. | 1.000 | 0.00 | 0.00 |
| op00ata010 |  | Máquina de amarrar ferro. | 1.000 | 0.00 | 0.00 |
| au00auh010 |  | Balde para grua. | 1.000 | 0.00 | 0.00 |
| au00auh040 |  | Vibrador de betão, eléctrico. | 1.000 | 0.00 | 0.00 |
| mo044 | h | Oficial de 1ª cofrador. (mão de obra) | 2.033 | 19.66 | 39.97 |
| mo091 | h | Ajudante de cofrador. (mão de obra) | 2.218 | 19.18 | 42.54 |
| mo043 | h | Oficial de 1ª armador de ferro. (mão de obra) | 0.542 | 19.66 | 10.66 |
| mo090 | h | Ajudante de armador de ferro. (mão de obra) | 0.690 | 19.18 | 13.23 |
| mo045 | h | Oficial de 1ª estruturista, em trabalhos de betonagem. (mão de obra) | 0.308 | 19.66 | 6.06 |
| mo092 | h | Ajudante de estruturista, em trabalhos de betonagem. (mão de obra) | 1.232 | 19.18 | 23.63 |
| % | % | Custos directos complementares | 2 % | 278.95 | 5.58 |
|  |  | Custos directos |  |  | 284.53 |
