# Argamassa cimentícia fluida de retracção compensada

- Propriedade do ficheiro: CYPE INGENIEROS, S.A.
- Formato: FIEBDC-3/2002
- Moeda: EUR
- Custos indirectos: 3.00 %
- IVA: 23.00 %

## E Estruturas

### EH Betão armado

#### EHW Ancoragens estruturais

**EHW030** l Argamassa cimentícia fluida de retracção compensada, MasterFlow 765 "BASF", composta de cimento, aditivos especiais e inertes seleccionados, isenta de cloretos, para utilização geral, utilizado no enchimento por descarga de apoios estruturais.
Argamassa cimentícia fluida de retracção compensada, MasterFlow 765 "BASF", composta de cimento, aditivos especiais e inertes seleccionados, isenta de cloretos, para utilização geral, utilizado no enchimento por descarga de apoios estruturais.
Inclui: Marcação. Limpeza da zona de aplicação. Preparação da mistura. Descarga da argamassa em camadas sucessivas. Cura da argamassa. Limpeza dos restos gerados.
Critério de medição de projecto: Volume medido segundo documentação gráfica de Projecto.
Critério de medição de obra: Medir-se-á o volume realmente executado segundo especificações de Projecto.

| Código | Un | Descrição | Rendimento | Preço | Importância |
|---|---|---|---|---|---|
| mt09reh360m | kg | Argamassa cimentícia fluida de retracção compensada, MasterFlow 765 "BASF", composta de cimento, aditivos especiais e inertes seleccionados, isenta de cloretos, para utilização geral, para ancoragens e enchimentos de 5 a 50 mm de espessura, segundo NP EN 1504-6. (material) | 2.200 | 0.49 | 1.08 |
| mo020 | h | Oficial de 1ª construção. (mão de obra) | 0.006 | 18.85 | 0.11 |
| mo113 | h | Operário não qualificado construção. (mão de obra) | 0.006 | 17.83 | 0.11 |
| % | % | Custos directos complementares | 2 % | 1.30 | 0.03 |
|  |  | Custos directos |  |  | 1.33 |
