# Aplicação manual de primário activo de dois componentes à base de resina epóxi, MasterEmaco P 2000 BP "BASF", de cor vermelho, garantindo a aderência entre ambos, com 1 kg/m² de consumo médio

- Propriedade do ficheiro: CYPE INGENIEROS, S.A.
- Formato: FIEBDC-3/2002
- Moeda: EUR
- Custos indirectos: 3.00 %
- IVA: 23.00 %

## E Estruturas

### EH Betão armado

#### EHY Reparações

**EHY011** m² Aplicação manual de primário activo de dois componentes à base de resina epóxi, MasterEmaco P 2000 BP "BASF", de cor vermelho, garantindo a aderência entre ambos, com 1 kg/m² de consumo médio.
Aplicação manual de primário activo de dois componentes à base de resina epóxi, MasterEmaco P 2000 BP "BASF", de cor vermelho, garantindo a aderência entre ambos, com 1 kg/m² de consumo médio.
Inclui: Limpeza da superfície suporte. Preparação da mistura. Aplicação do produto.
Critério de medição de projecto: Superfície medida segundo documentação gráfica de Projecto.
Critério de medição de obra: Medir-se-á a superfície realmente executada segundo especificações de Projecto.
Critérios considerados na determinação do preço da unidade de obra: O preço não inclui a argamassa de reparação.

| Código | Un | Descrição | Rendimento | Preço | Importância |
|---|---|---|---|---|---|
| mt09reh040n | kg | Primário activo de dois componentes à base de resina epóxi, MasterEmaco P 2000 BP "BASF", de cor vermelho, impermeável à água, ao oxigénio, aos cloretos e aos óleos, para a protecção e passivação de armaduras de aço, e como ponte de aderência entre betão ou argamassa fresca e betão ou argamassa endurecida (material) | 1.000 | 9.48 | 9.48 |
| mo112 | h | Operário especializado construção. (mão de obra) | 0.123 | 17.84 | 2.19 |
| % | % | Custos directos complementares | 2 % | 11.67 | 0.23 |
|  |  | Custos directos |  |  | 11.90 |
