# Aplicação manual de impregnação hidrofugante incolor inibidora da corrosão

- Propriedade do ficheiro: CYPE INGENIEROS, S.A.
- Formato: FIEBDC-3/2002
- Moeda: EUR
- Custos indirectos: 3.00 %
- IVA: 23.00 %

## E Estruturas

### EH Betão armado

#### EHY Reparações

**EHY052** m² Aplicação manual de impregnação hidrofugante incolor inibidora da corrosão, MasterProtect 8000 CI "BASF", de baixa viscosidade, à base de silano e inibidores de corrosão organofuncionais, sobre superfície de betão armado, para a obtenção de uma camada protectora contra a corrosão das armaduras e permeável ao vapor de água, aplicada com trincha ou rolo em duas camadas, com 0,33 l/m² de consumo médio por camada.
Aplicação manual de impregnação hidrofugante incolor inibidora da corrosão, MasterProtect 8000 CI "BASF", de baixa viscosidade, à base de silano e inibidores de corrosão organofuncionais, sobre superfície de betão armado, para a obtenção de uma camada protectora contra a corrosão das armaduras e permeável ao vapor de água, aplicada com trincha ou rolo em duas camadas, com 0,33 l/m² de consumo médio por camada.
Inclui: Limpeza da superfície suporte. Aplicação do produto.
Critério de medição de projecto: Superfície medida segundo documentação gráfica de Projecto.
Critério de medição de obra: Medir-se-á a superfície realmente executada segundo especificações de Projecto.

| Código | Un | Descrição | Rendimento | Preço | Importância |
|---|---|---|---|---|---|
| mt27tsb020d | l | Impregnação hidrofugante incolor inibidora da corrosão, MasterProtect 8000 CI "BASF", de baixa viscosidade, à base de silano e inibidores de corrosão organofuncionais, permeável ao vapor de água, para a protecção contra a corrosão de elementos de betão armado e pré-esforçado, segundo NP EN 1504-2. (material) | 0.660 | 52.50 | 34.65 |
| mo020 | h | Oficial de 1ª construção. (mão de obra) | 0.185 | 18.48 | 3.42 |
| mo113 | h | Operário não qualificado construção. (mão de obra) | 0.185 | 17.39 | 3.22 |
| % | % | Custos directos complementares | 2 % | 41.29 | 0.83 |
|  |  | Custos directos |  |  | 42.12 |
