# Reparação de extremo de vigota de laje de madeira

- Propriedade do ficheiro: CYPE INGENIEROS, S.A.
- Formato: FIEBDC-3/2002
- Moeda: EUR
- Custos indirectos: 3.00 %
- IVA: 23.00 %

## E Estruturas

### EM Madeira

#### EMY Reparações

**EMY240** Ud Reparação de extremo de vigota de laje de madeira, eliminando a zona deteriorada e colocando uma prótese de 10x15x50 cm de madeira serrada de abeto (Abies alba), acabamento polido, para aplicações estruturais, classe resistente C24 segundo EN 338 e EN 1912 e protecção contra agentes bióticos que corresponde com a classe de penetração NP2 (3 mm nas faces laterais do alburno) segundo EN 351-1, colada à madeira sã através de resina epóxi-acrilato, livre de estireno, MasterFlow 920 AN "BASF". União da prótese e da restante madeira sã através de 4 varões nervurados de fibra de vidro reforçada com resina de poliéster, de 0,6 m de comprimento cada uma e 12 mm de diâmetro, alojadas em furos realizados na prótese e na madeira sã, e enchimento dos furos com a mesma resina. Montagem e desmontagem de escoramento.
Reparação de extremo de vigota de laje de madeira, eliminando a zona deteriorada e colocando uma prótese de 10x15x50 cm de madeira serrada de abeto (Abies alba), acabamento polido, para aplicações estruturais, classe resistente C24 segundo EN 338 e EN 1912 e protecção contra agentes bióticos que corresponde com a classe de penetração NP2 (3 mm nas faces laterais do alburno) segundo EN 351-1, colada à madeira sã através de resina epóxi-acrilato, livre de estireno, MasterFlow 920 AN "BASF". União da prótese e da restante madeira sã através de 4 varões nervurados de fibra de vidro reforçada com resina de poliéster, de 0,6 m de comprimento cada uma e 12 mm de diâmetro, alojadas em furos realizados na prótese e na madeira sã, e enchimento dos furos com a mesma resina. Montagem e desmontagem de escoramento.
Inclui: Instalação das escoras. Corte da zona danificada e saneamento. Marcação e ajuste da prótese de madeira. Aplicação da resina sobre a madeira sã. Colocação da prótese e fixação provisória da mesma. Execução dos furos, perfurando tanto a madeira sã como a prótese. Colocação dos varões nervurados nos furos. Enchimento dos furos com resina. Desmontagem do sistema de cofragem. Desmontagem e remoção das escoras. Remoção e acumulação de entulho. Carga de entulho para camião ou contentor.
Critério de medição de projecto: Número de unidades previstas, segundo documentação gráfica de Projecto.
Critério de medição de obra: Medir-se-á o número de unidades realmente executadas segundo especificações de Projecto.

| Código | Un | Descrição | Rendimento | Preço | Importância |
|---|---|---|---|---|---|
| mt08ema050b | m³ | Madeira para cofragem, de 26 mm de espessura. (material) | 0.006 | 184.80 | 1.11 |
| mt08var050 | kg | Arame galvanizado para atar, de 1,30 mm de diâmetro. (material) | 0.100 | 1.10 | 0.11 |
| mt08var060 | kg | Pregos de aço de 20x100 mm. (material) | 0.050 | 7.00 | 0.35 |
| mt08dba010d | l | Agente desmoldante, à base de óleos especiais, emulsionante em água para cofragens metálicas, fenólicas ou de madeira. (material) | 0.030 | 2.19 | 0.07 |
| mt50spa050m | m³ | Pranchão de madeira de pinho, dimensões 20x7,2 cm. (material) | 0.001 | 366.00 | 0.37 |
| mt50spa101 | kg | Pregos de aço. (material) | 0.140 | 1.56 | 0.22 |
| mt50spa081a | Ud | Escora metálica telescópica, até 3 m de altura. (material) | 0.014 | 16.04 | 0.22 |
| mt26reh100v | Ud | Cartucho de 825 ml de resina epóxi-acrilato, livre de estireno, MasterFlow 920 AN "BASF", de dois componentes, com dosificador e boca de mistura automática, para ancoragens estruturais verticais e horizontais. (material) | 0.639 | 14.90 | 9.52 |
| mt07mee014ia | m³ | Madeira serrada de abeto (Abies alba), acabamento polido, para aplicações estruturais, classe resistente C24 segundo EN 338 e EN 1912 e protecção contra agentes bióticos que corresponde com a classe de penetração NP2 (3 mm nas faces laterais do alburno) segundo EN 351-1, trabalhada em oficina. (material) | 0.008 | 442.43 | 3.54 |
| mt07cef010f | m | Varão nervurado de fibra de vidro reforçada com resina de poliéster, de 12 mm de diâmetro, com superfície areada como melhoria da aderência, para armadura e reforço estrutural. (material) | 2.400 | 8.93 | 21.43 |
| mq09sie010 | h | Motoserra a gasolina, de 50 cm de espada e 2 kW de potência. (equipamento) | 0.063 | 3.00 | 0.19 |
| op00tal010 |  | Berbequim. | 1.000 | 0.00 | 0.00 |
| mo020 | h | Oficial de 1ª construção. (mão de obra) | 0.604 | 18.85 | 11.39 |
| mo112 | h | Operário especializado construção. (mão de obra) | 0.345 | 18.27 | 6.30 |
| mo058 | h | Ajudante de carpinteiro. (mão de obra) | 0.266 | 18.51 | 4.92 |
| mo113 | h | Operário não qualificado construção. (mão de obra) | 0.266 | 17.83 | 4.74 |
| % | % | Custos directos complementares | 2 % | 64.48 | 1.29 |
|  |  | Custos directos |  |  | 65.77 |
