# Vedação de junta de dilatação com banda elástica impermeável de elastómero termoplástico

- Propriedade do ficheiro: CYPE INGENIEROS, S.A.
- Formato: FIEBDC-3/2002
- Moeda: EUR
- Custos indirectos: 3.00 %
- IVA: 23.00 %

## N Isolamentos e impermeabilizações

### NI Impermeabilizações

#### NIJ Juntas

**NIJ050** m Vedação de junta de dilatação com banda elástica impermeável de elastómero termoplástico, MasterSeal 930 "BASF", cor cinzento, de 150 mm de largura e 1 mm de espessura, colocada com sobreposições, fixada ao suporte através de adesivo de dois componentes à base de resina epóxi sem dissolventes, MasterSeal 933 "BASF", (rendimento: 1 kg/m), aplicado em duas camadas, a primeira camada antes da colocação da banda e a segunda camada depois da colocação da banda, deixando livre a zona da banda exposta ao movimento.
Vedação de junta de dilatação com banda elástica impermeável de elastómero termoplástico, MasterSeal 930 "BASF", cor cinzento, de 150 mm de largura e 1 mm de espessura, colocada com sobreposições, fixada ao suporte através de adesivo de dois componentes à base de resina epóxi sem dissolventes, MasterSeal 933 "BASF", (rendimento: 1 kg/m), aplicado em duas camadas, a primeira camada antes da colocação da banda e a segunda camada depois da colocação da banda, deixando livre a zona da banda exposta ao movimento.
Inclui: Preparação da superfície suporte. Aplicação da primeira camada de cola. Colocação da banda. Aplicação da segunda camada de cola.
Critério de medição de projecto: Comprimento medido segundo documentação gráfica de Projecto.
Critério de medição de obra: Medir-se-á o comprimento realmente executado segundo especificações de Projecto.

| Código | Un | Descrição | Rendimento | Preço | Importância |
|---|---|---|---|---|---|
| mt09reh450d | kg | Adesivo de dois componentes à base de resina epóxi sem dissolventes, MasterSeal 933 "BASF", de endurecimento sem retracção, impermeável à água, com alta resistência aos agentes químicos e a ciclos de gelo-degelo e apta para estar em contacto com agua potável, para banda de vedação de juntas de movimento. (material) | 1.000 | 10.17 | 10.17 |
| mt09reh455g | m | Banda elástica impermeável de elastómero termoplástico, MasterSeal 930 "BASF", cor cinzento, de 150 mm de largura e 1 mm de espessura, apta para estar em contacto com agua potável, para vedação de juntas de movimento. (material) | 1.100 | 6.83 | 7.51 |
| op00pis010 |  | Pistola de ar quente para soldadura de materiais termoplásticos. | 1.000 | 0.00 | 0.00 |
| mo032 | h | Oficial de 1ª aplicador de produtos impermeabilizantes. (mão de obra) | 0.218 | 18.85 | 4.11 |
| mo070 | h | Ajudante de aplicador de produtos impermeabilizantes. (mão de obra) | 0.218 | 18.40 | 4.01 |
| % | % | Custos directos complementares | 2 % | 25.80 | 0.52 |
|  |  | Custos directos |  |  | 26.32 |
