# Vedação impermeabilizante de negativo para passagem de instalações

- Propriedade do ficheiro: CYPE INGENIEROS, S.A.
- Formato: FIEBDC-3/2002
- Moeda: EUR
- Custos indirectos: 3.00 %
- IVA: 23.00 %

## N Isolamentos e impermeabilizações

### NI Impermeabilizações

#### NIO Aberturas em muros

**NIO020** Ud Vedação impermeabilizante de negativo para passagem de instalações, em muro de betão, composta de cordão de polietileno expandido de células fechadas, de secção circular de 50 mm de diâmetro, MasterSeal 920 "BASF", colocado no interior do negativo, para fundo de junta; massa viscoelástica monocomponente, Stopaq FN 2100 H "BASF", aplicada com pistola desde o fundo de junta até o exterior, para enchimento do negativo e argamassa modificada com polímeros, de nivelação superficial, MasterEmaco N 5100 FC "BASF", com uma resistência à compressão aos 28 dias maior ou igual a 25 N/mm², classe R2 segundo NP EN 1504-3, aplicado com colher em camada fina, para revestimento.
Vedação impermeabilizante de negativo para passagem de instalações, em muro de betão, composta de cordão de polietileno expandido de células fechadas, de secção circular de 50 mm de diâmetro, MasterSeal 920 "BASF", colocado no interior do negativo, para fundo de junta; massa viscoelástica monocomponente, Stopaq FN 2100 H "BASF", aplicada com pistola desde o fundo de junta até o exterior, para enchimento do negativo e argamassa modificada com polímeros, de nivelação superficial, MasterEmaco N 5100 FC "BASF", com uma resistência à compressão aos 28 dias maior ou igual a 25 N/mm², classe R2 segundo NP EN 1504-3, aplicado com colher em camada fina, para revestimento. Inclusive limpeza e preparação da superfície.
Inclui: Limpeza e preparação da superfície. Colocação do fundo de junta. Aplicação do material de enchimento. Aplicação do revestimento.
Critério de medição de projecto: Número de unidades previstas, segundo documentação gráfica de Projecto.
Critério de medição de obra: Medir-se-á o número de unidades realmente executadas segundo especificações de Projecto.

| Código | Un | Descrição | Rendimento | Preço | Importância |
|---|---|---|---|---|---|
| mt15bas010p | m | Cordão de polietileno expandido de células fechadas, de secção circular de 50 mm de diâmetro, MasterSeal 920 "BASF", para o enchimento de fundo de junta. (material) | 0.050 | 0.93 | 0.05 |
| mt15bas470d | Ud | Cartucho de 310 cm³ de massa viscoelástica monocomponente, Stopaq FN 2100 H "BASF". (material) | 0.645 | 20.03 | 12.92 |
| mt09reh090b | kg | Argamassa modificada com polímeros, de nivelação superficial, para aplicação em camada fina, MasterEmaco N 5100 FC, para reparação não estrutural do betão. (material) | 0.030 | 1.67 | 0.05 |
| mo032 | h | Oficial de 1ª aplicador de produtos impermeabilizantes. (mão de obra) | 0.081 | 16.85 | 1.36 |
| mo070 | h | Ajudante de aplicador de produtos impermeabilizantes. (mão de obra) | 0.124 | 16.45 | 2.04 |
| % | % | Custos directos complementares | 2 % | 16.42 | 0.33 |
|  |  | Custos directos |  |  | 16.75 |
