# Selagem impermeabilizante exterior de junta perimetral de 15 mm de largura

- Propriedade do ficheiro: CYPE INGENIEROS, S.A.
- Formato: FIEBDC-3/2002
- Moeda: EUR
- Custos indirectos: 3.00 %
- IVA: 23.00 %

## N Isolamentos e impermeabilizações

### NI Impermeabilizações

#### NIO Aberturas em muros

**NIO040** Ud Selagem impermeabilizante exterior de junta perimetral de 15 mm de largura, entre negativo de PVC de 90 mm de diâmetro e conduta de instalações colocada no seu interior, com massa elastomérica monocomponente à base de poliuretano, MasterSeal NP 474 "BASF", de cor branca, sobre cordão de polietileno expandido de células fechadas, de secção circular de 20 mm de diâmetro, MasterSeal 920 "BASF", colocado a uma profundidade de pelo menos 2 cm do bordo exterior do negativo que terá sido fixado previamente, com argamassa de cimento hidrófuga, no interior de uma abertura executada na parede de fachada até 40 cm de espessura e posterior injecção de espuma de poliuretano pelo interior contra o fundo da junta.
Selagem impermeabilizante exterior de junta perimetral de 15 mm de largura, entre negativo de PVC de 90 mm de diâmetro e conduta de instalações colocada no seu interior, com massa elastomérica monocomponente à base de poliuretano, MasterSeal NP 474 "BASF", de cor branca, sobre cordão de polietileno expandido de células fechadas, de secção circular de 20 mm de diâmetro, MasterSeal 920 "BASF", colocado a uma profundidade de pelo menos 2 cm do bordo exterior do negativo que terá sido fixado previamente, com argamassa de cimento hidrófuga, no interior de uma abertura executada na parede de fachada até 40 cm de espessura e posterior injecção de espuma de poliuretano pelo interior contra o fundo da junta.
Inclui: Marcação. Perfuração da parede. Fixação do negativo. Colocação da conduta no interior do negativo. Enchimento do fundo de junta. Injecção da espuma de poliuretano. Aplicação da massa. Remates do revestimento exterior da parede no encontro com o negativo.
Critério de medição de projecto: Número de unidades previstas, segundo documentação gráfica de Projecto.
Critério de medição de obra: Medir-se-á o número de unidades realmente executadas segundo especificações de Projecto.

| Código | Un | Descrição | Rendimento | Preço | Importância |
|---|---|---|---|---|---|
| mt15bas010B | m | Cordão de polietileno expandido de células fechadas, de secção circular de 20 mm de diâmetro, MasterSeal 920 "BASF", para o enchimento de fundo de junta. (material) | 0.283 | 0.16 | 0.05 |
| mt15bas030m | Ud | Cartucho de massa elastomérica monocomponente à base de poliuretano, MasterSeal NP 474 "BASF", de cor branca, de 600 ml, tipo F-25 HM segundo EN ISO 11600, de alta aderência e de endurecimento rápido, com elevadas propriedades elásticas, resistência à intempérie, ao envelhecimento e aos raios UV, apta para estar em contacto com agua potável, dureza Shore A aproximada de 35 e alongamento em ruptura > 600%, segundo EN ISO 11600. (material) | 0.071 | 6.42 | 0.46 |
| mt36tvg010ea | m | Tubo de PVC, de 90 mm de diâmetro e 1,2 mm de espessura. (material) | 0.500 | 1.95 | 0.98 |
| mt08aaa010a | m³ | Água. (material) | 0.006 | 1.50 | 0.01 |
| mt09mif010ka | t | Argamassa industrial para alvenaria, de cimento, cor cinzento, com aditivo hidrófugo, categoria M-10 (resistência à compressão 10 N/mm²), fornecida em sacos, segundo EN 998-2. (material) | 0.006 | 39.95 | 0.24 |
| mt13blw110b | Ud | Aerossol de 750 cm³ de espuma de poliuretano, de 22,5 kg/m³ de densidade, 140% de expansão, 18 N/cm² de resistência à tracção e 20 N/cm² de resistência à flexão, condutibilidade térmica 0,04 W/(m°C), estável de -40°C a 100°C; para aplicar com cânula; segundo EN 13165. (material) | 0.320 | 7.20 | 2.30 |
| mo020 | h | Oficial de 1ª construção. (mão de obra) | 0.109 | 18.85 | 2.05 |
| mo112 | h | Operário especializado construção. (mão de obra) | 0.109 | 18.27 | 1.99 |
| % | % | Custos directos complementares | 2 % | 8.08 | 0.16 |
|  |  | Custos directos |  |  | 8.24 |
