# Revestimento de pavimento industrial

- Propriedade do ficheiro: CYPE INGENIEROS, S.A.
- Formato: FIEBDC-3/2002
- Moeda: EUR
- Custos indirectos: 3.00 %
- IVA: 23.00 %

## R Revestimentos

### RS Pavimentos

#### RSI Sistemas de pavimentos industriais e decorativos

**RSI021** m² Revestimento de pavimento industrial, liso, com resistência ao deslizamento entre 15 e 35 segundo ENV 12633, de 1,0 mm de espessura, realizado sobre base de betão endurecido, com o sistema Mastertop 1210 Polykit "BASF", apto para estacionamentos, através da aplicação sucessiva de: camada base da mesma cor que a camada de acabamento, composta por uma mistura de resina epóxi incolor, MasterTop 1200 A4 "BASF", endurecedor e catalizador, MasterTop 1200 B4 "BASF", pigmento em pasta MasterTop X1 "BASF" e inerte de quartzo natural, MasterTop F1 "BASF", com uma proporção em peso 5,4:3:0,6:2, (0,5 kg/m²); e camada de acabamento de cor branca RAL 1013, composta por uma mistura de resina epóxi incolor, MasterTop 1200 A4 "BASF", endurecedor e catalizador, MasterTop 1200 B4 "BASF", pigmento em pasta MasterTop X1 "BASF" e inerte de quartzo natural, MasterTop F1 "BASF", com uma proporção em peso 5,4:3:0,6:2, (0,5 kg/m²).
Revestimento de pavimento industrial, liso, com resistência ao deslizamento entre 15 e 35 segundo ENV 12633, de 1,0 mm de espessura, realizado sobre base de betão endurecido, com o sistema Mastertop 1210 Polykit "BASF", apto para estacionamentos, através da aplicação sucessiva de: camada base da mesma cor que a camada de acabamento, composta por uma mistura de resina epóxi incolor, MasterTop 1200 A4 "BASF", endurecedor e catalizador, MasterTop 1200 B4 "BASF", pigmento em pasta MasterTop X1 "BASF" e inerte de quartzo natural, MasterTop F1 "BASF", com uma proporção em peso 5,4:3:0,6:2, (0,5 kg/m²); e camada de acabamento de cor branca RAL 1013, composta por uma mistura de resina epóxi incolor, MasterTop 1200 A4 "BASF", endurecedor e catalizador, MasterTop 1200 B4 "BASF", pigmento em pasta MasterTop X1 "BASF" e inerte de quartzo natural, MasterTop F1 "BASF", com uma proporção em peso 5,4:3:0,6:2, (0,5 kg/m²).
Inclui: Limpeza da superfície suporte. Implantação das juntas e panos de trabalho. Aplicação da camada base. Aplicação da camada de acabamento. Limpeza final do pavimento.
Critério de medição de projecto: Superfície medida em projecção horizontal, segundo documentação gráfica de Projecto.
Critério de medição de obra: Medir-se-á, em projecção horizontal, a superfície realmente executada segundo especificações de Projecto.
Critérios considerados na determinação do preço da unidade de obra: O preço não inclui a superfície suporte nem a execução e a vedação das juntas.

| Código | Un | Descrição | Rendimento | Preço | Importância |
|---|---|---|---|---|---|
| mt09bnc060a | kg | Resina epóxi incolor, MasterTop 1200 A4 "BASF", para sistemas de pavimentos. (material) | 0.491 | 10.89 | 5.35 |
| mt09bnc061a | kg | Endurecedor e catalizador, MasterTop 1200 B4 "BASF", para resina epóxi de aplicação em sistemas de pavimentos. (material) | 0.273 | 13.92 | 3.80 |
| mt09bnc062a | kg | Pigmento em pasta MasterTop X1 "BASF", para misturar com o endurecedor de resina epóxi, de aplicação em sistemas de pavimentos. (material) | 0.055 | 43.75 | 2.41 |
| mt15bas130a | kg | Inerte de quartzo natural, MasterTop F1 "BASF", de granulometria compreendida entre 0,18 e 0,3 mm, para utilizar como carga mineral em combinação com resinas epóxi ou poliuretano. (material) | 0.182 | 0.88 | 0.16 |
| op00tal020 |  | Berbequim com misturador. | 1.000 | 0.00 | 0.00 |
| mo121 | h | Oficial de 1ª aplicador de pavimentos industriais. (mão de obra) | 0.297 | 18.85 | 5.60 |
| mo122 | h | Ajudante de aplicador de pavimentos industriais. (mão de obra) | 0.297 | 18.40 | 5.46 |
| % | % | Custos directos complementares | 2 % | 22.78 | 0.46 |
|  |  | Custos directos |  |  | 23.24 |
