# Reparação de pavimento em áreas públicas

- Propriedade do ficheiro: CYPE INGENIEROS, S.A.
- Formato: FIEBDC-3/2002
- Moeda: EUR
- Custos indirectos: 3.00 %
- IVA: 23.00 %

## U Infra-estruturas no logradouro

### UY Reparações

#### UYP Áreas públicas

**UYP010** m² Reparação de pavimento em áreas públicas, de superfície horizontal, com argamassa fluida, de presa rápida, MasterEmaco T 800 DUO "BASF", de retracção compensada, com uma resistência à compressão aos 28 dias maior ou igual a 80 N/mm² e um módulo de elasticidade maior ou igual a 30000 N/mm², classe R4, tipo CC, segundo NP EN 1504-3, Euroclasse A1 de reacção ao fogo, segundo NP EN 13501-1, CT - C60 - F7 segundo EN 13813, composta de cimentos especiais, inertes seleccionados e aditivos, com um tamanho máximo de partícula de 2 mm, aplicada manualmente, em camada de 50 mm de espessura média.
Reparação de pavimento em áreas públicas, de superfície horizontal, com argamassa fluida, de presa rápida, MasterEmaco T 800 DUO "BASF", de retracção compensada, com uma resistência à compressão aos 28 dias maior ou igual a 80 N/mm² e um módulo de elasticidade maior ou igual a 30000 N/mm², classe R4, tipo CC, segundo NP EN 1504-3, Euroclasse A1 de reacção ao fogo, segundo NP EN 13501-1, CT - C60 - F7 segundo EN 13813, composta de cimentos especiais, inertes seleccionados e aditivos, com um tamanho máximo de partícula de 2 mm, aplicada manualmente, em camada de 50 mm de espessura média.
Inclui: Humedecimento da superfície suporte. Preparação da mistura. Aplicação do produto. Cura.
Critério de medição de projecto: Superfície medida segundo documentação gráfica de Projecto.
Critério de medição de obra: Medir-se-á a superfície realmente executada segundo especificações de Projecto.

| Código | Un | Descrição | Rendimento | Preço | Importância |
|---|---|---|---|---|---|
| mt09reh141b | kg | Argamassa fluida, de presa rápida, MasterEmaco T 800 DUO "BASF", de retracção compensada, com uma resistência à compressão aos 28 dias maior ou igual a 80 N/mm² e um módulo de elasticidade maior ou igual a 30000 N/mm², classe R4, tipo CC, segundo NP EN 1504-3, Euroclasse A1 de reacção ao fogo, segundo NP EN 13501-1, CT - C60 - F7 segundo EN 13813, composta de cimentos especiais, inertes seleccionados e aditivos, com um tamanho máximo de partícula de 2 mm, com resistência aos sulfatos e aos cloretos, impermeável à água e alta resistência a ciclos de gelo-degelo. (material) | 100.000 | 1.04 | 104.00 |
| mt08aaa010a | m³ | Água. (material) | 0.010 | 1.50 | 0.02 |
| mo041 | h | Oficial de 1ª construção de obra civil. (mão de obra) | 0.630 | 18.85 | 11.88 |
| mo087 | h | Ajudante de construção de obra civil. (mão de obra) | 0.630 | 18.40 | 11.59 |
| % | % | Custos directos complementares | 2 % | 127.49 | 2.55 |
|  |  | Custos directos |  |  | 130.04 |
