# Massame de betão simples de 10 cm de espessura

- Propriedade do ficheiro: CYPE INGENIEROS, S.A.
- Formato: FIEBDC-3/2002
- Moeda: EUR
- Custos indirectos: 3.00 %
- IVA: 23.00 %

**ANS010** m² Massame de betão simples de 10 cm de espessura, realizado com betão C12/15 (X0(P); D12; S3; Cl 1,0) fabricado em central e betonagem desde camião, espalhamento e vibração manual através de régua vibradora, sem tratamento da superfície com juntas de retracção de 5 mm de espessura, através de corte com disco de diamante. Inclusive painel de poliestireno expandido de 3 cm de espessura, para a execução de juntas de retracção.
Massame de betão simples de 10 cm de espessura, realizado com betão C12/15 (X0(P); D12; S3; Cl 1,0) fabricado em central e betonagem desde camião, espalhamento e vibração manual através de régua vibradora, sem tratamento da superfície com juntas de retracção de 5 mm de espessura, através de corte com disco de diamante. Inclusive painel de poliestireno expandido de 3 cm de espessura, para a execução de juntas de retracção.
Inclui: Preparação da superfície existente. Marcação das juntas de construção e de dilatação. Aplicação de níveis através de pontos, mestras de betão ou réguas. Rega da superfície base. Formação de juntas de construção e de juntas perimetrais de dilatação. Betonagem, espalhamento e vibração do betão. Cura do betão. Implantação das juntas de retracção. Corte do betão. Limpeza final das juntas de retracção.
Critério de medição de projecto: Superfície medida segundo documentação gráfica de Projecto.
Critério de medição de obra: Medir-se-á a superfície realmente executada segundo especificações de Projecto, sem deduzir a superfície ocupada pelos pilares situados dentro do seu perímetro.
Critérios considerados na determinação do preço da unidade de obra: O preço não inclui a sub-base.

| Código | Un | Descrição | Rendimento | Preço | Importância |
|---|---|---|---|---|---|
| mt10hmf020ab | m³ | Betão simples C12/15 (X0(P); D12; S3; Cl 1,0), fabricado em central, segundo NP EN 206-1. (material) | 0.105 | 91.25 | 9.58 |
| mt16pea020c | m² | Painel rígido de poliestireno expandido, segundo NP EN 13163, bordo lateral recto, de 30 mm de espessura, resistência térmica 0,8 m²°C/W, condutibilidade térmica 0,036 W/(m°C), para junta de dilatação. (material) | 0.050 | 2.01 | 0.10 |
| mq06vib020 | h | Régua vibradora de 3 m. (equipamento) | 0.097 | 4.67 | 0.45 |
| mq06cor020 | h | Equipamento para corte de juntas em massames de betão. (equipamento) | 0.094 | 9.50 | 0.89 |
| mo112 | h | Operário especializado construção. (mão de obra) | 0.097 | 18.27 | 1.77 |
| mo020 | h | Oficial de 1ª construção. (mão de obra) | 0.071 | 18.85 | 1.34 |
| mo113 | h | Operário não qualificado construção. (mão de obra) | 0.071 | 17.83 | 1.27 |
| mo077 | h | Ajudante de construção. (mão de obra) | 0.036 | 18.40 | 0.66 |
| % | % | Custos directos complementares | 2 % | 16.06 | 0.32 |
|  |  | Custos directos |  |  | 16.38 |
