# Montagem e desmontagem de sistema de cofragem a uma face com acabamento para revestir

- Propriedade do ficheiro: CYPE INGENIEROS, S.A.
- Formato: FIEBDC-3/2002
- Moeda: EUR
- Custos indirectos: 3.00 %
- IVA: 23.00 %

**CCS020** m² Montagem e desmontagem de sistema de cofragem a uma face com acabamento para revestir, realizado com painéis metálicos modulares, amortizáveis em 150 utilizações, para formação de muro de betão armado, de até 3 m de altura e superfície plana, para contenção de terras. Inclusive negativos para passagem dos tensores; elementos de sustentação, fixação e escoramento necessários para a sua estabilidade; e líquido descofrante MasterFinish RL 294 "BASF", para evitar a aderência do betão à cofragem.
Montagem e desmontagem de sistema de cofragem a uma face com acabamento para revestir, realizado com painéis metálicos modulares, amortizáveis em 150 utilizações, para formação de muro de betão armado, de até 3 m de altura e superfície plana, para contenção de terras. Inclusive negativos para passagem dos tensores; elementos de sustentação, fixação e escoramento necessários para a sua estabilidade; e líquido descofrante MasterFinish RL 294 "BASF", para evitar a aderência do betão à cofragem.
Inclui: Limpeza e preparação do plano de apoio. Marcação da disposição da cofragem na fundação. Marcação das juntas de construção e de dilatação. Colocação de negativos para passagem dos tensores. Montagem do sistema de cofragem. Colocação de elementos de sustentação, fixação e escoramento. Aprumo e nivelamento da cofragem. Desmontagem do sistema de cofragem. Limpeza e armazenamento da cofragem.
Critério de medição de projecto: Superfície de cofragem em contacto com o betão, medida segundo documentação gráfica de Projecto, sem deduzir aberturas menores que 1 m².
Critério de medição de obra: Medir-se-á a superfície de cofragem em contacto com o betão realmente executada segundo especificações de Projecto, sem deduzir aberturas menores que 1 m².

| Código | Un | Descrição | Rendimento | Preço | Importância |
|---|---|---|---|---|---|
| mt08eme070a | m² | Painéis metálicos modulares, para cofragem de muros de betão de até 3 m de altura. (material) | 0.007 | 200.00 | 1.40 |
| mt08eme075a | Ud | Estrutura suporte de sistema de cofragem vertical, para muros de betão a uma face, de até 3 m de altura, formada por esquadros metálicos para estabilização e aprumo da superfície cofrante. (material) | 0.005 | 400.00 | 2.00 |
| mt08dba010g | l | Agente desmoldante, à base de óleos especiais, emulsionante em água MasterFinish RL 294 "BASF", para cofragens metálicas, fenólicas ou de madeira. (material) | 0.030 | 2.26 | 0.07 |
| mt08var204 | Ud | Negativos de PVC para passagem dos tensores da cofragem, de vários diâmetros e comprimentos. (material) | 0.400 | 0.93 | 0.37 |
| mo044 | h | Oficial de 1ª cofrador. (mão de obra) | 0.523 | 19.66 | 10.28 |
| mo091 | h | Ajudante de cofrador. (mão de obra) | 0.583 | 19.18 | 11.18 |
| % | % | Custos directos complementares | 2 % | 25.30 | 0.51 |
|  |  | Custos directos |  |  | 25.81 |
