# Aplicação manual de argamassa tixotrópica monocomponente

- Propriedade do ficheiro: CYPE INGENIEROS, S.A.
- Formato: FIEBDC-3/2002
- Moeda: EUR
- Custos indirectos: 3.00 %
- IVA: 23.00 %

**EHY028** m² Aplicação manual de argamassa tixotrópica monocomponente, modificada com polímeros, reforçada com fibras de nivelação superficial e presa rápida MasterEmaco N 5200 "BASF", com uma resistência à compressão aos 28 dias maior ou igual a 31 N/mm², classe R2 segundo NP EN 1504-3, composta de cimentos especiais, inertes de granulometria seleccionada, polímeros especiais e fibras, com baixo conteúdo em cromato e isenta de cloretos, em camada de 20 mm de espessura média, com acabamento superficial afagado com esponja ou talocha, para reparação não estrutural de edifícios e estruturas de betão (vazios ou espaços ocos, ninhos de gravilhas, etc.).
Aplicação manual de argamassa tixotrópica monocomponente, modificada com polímeros, reforçada com fibras de nivelação superficial e presa rápida MasterEmaco N 5200 "BASF", com uma resistência à compressão aos 28 dias maior ou igual a 31 N/mm², classe R2 segundo NP EN 1504-3, composta de cimentos especiais, inertes de granulometria seleccionada, polímeros especiais e fibras, com baixo conteúdo em cromato e isenta de cloretos, em camada de 20 mm de espessura média, com acabamento superficial afagado com esponja ou talocha, para reparação não estrutural de edifícios e estruturas de betão (vazios ou espaços ocos, ninhos de gravilhas, etc.).
Inclui: Humedecimento da superfície suporte. Preparação da mistura. Aplicação do produto. Perfilamento de arestas. Cura.
Critério de medição de projecto: Superfície medida segundo documentação gráfica de Projecto.
Critério de medição de obra: Medir-se-á a superfície realmente executada segundo especificações de Projecto.

| Código | Un | Descrição | Rendimento | Preço | Importância |
|---|---|---|---|---|---|
| mt09reh080d | kg | Argamassa tixotrópica monocomponente, modificada com polímeros, reforçada com fibras de nivelação superficial e presa rápida MasterEmaco N 5200 "BASF", com uma resistência à compressão aos 28 dias maior ou igual a 31 N/mm², classe R2 segundo NP EN 1504-3, composta de cimentos especiais, inertes de granulometria seleccionada, polímeros especiais e fibras, com baixo conteúdo em cromato e isenta de cloretos, para reparação não estrutural do betão. (material) | 30.000 | 1.58 | 47.40 |
| mt08aaa010a | m³ | Água. (material) | 0.004 | 1.50 | 0.01 |
| mo020 | h | Oficial de 1ª construção. (mão de obra) | 0.528 | 18.48 | 9.76 |
| mo113 | h | Operário não qualificado construção. (mão de obra) | 0.528 | 17.39 | 9.18 |
| % | % | Custos directos complementares | 2 % | 66.35 | 1.33 |
|  |  | Custos directos |  |  | 67.68 |
