# Reparação não estrutural em edifícios e estruturas de betão (vazios ou espaços ocos

- Propriedade do ficheiro: CYPE INGENIEROS, S.A.
- Formato: FIEBDC-3/2002
- Moeda: EUR
- Custos indirectos: 3.00 %
- IVA: 23.00 %

**EHY030** m² Reparação não estrutural em edifícios e estruturas de betão (vazios ou espaços ocos, ninhos de gravilhas, etc.) através da aplicação manual de argamassa modificada com polímeros, de nivelação superficial, MasterEmaco N 5200 "BASF", com uma resistência à compressão aos 28 dias maior ou igual a 31 N/mm², classe R2 segundo NP EN 1504-3, em camada de 20 mm de espessura média, acabamento afagado.
Aplicação manual de argamassa modificada com polímeros, de nivelação superficial, MasterEmaco N 5200 "BASF", com uma resistência à compressão aos 28 dias maior ou igual a 31 N/mm², classe R2 segundo NP EN 1504-3, em camada de 20 mm de espessura média, para reparação não estrutural de edifícios e estruturas de betão (vazios ou espaços ocos, ninhos de gravilhas, etc.). Incluindo p/p de humedecimento prévio da superfície de betão, preparação da mistura, perfilamento de arestas, acabamento superficial afagado com esponja ou talocha e cura.
Inclui: Humedecimento da superfície suporte. Preparação da mistura. Aplicação do produto. Cura.
Critério de medição de projecto: Superfície medida segundo documentação gráfica de Projecto.
Critério de medição de obra: Medir-se-á a superfície realmente executada segundo especificações de Projecto.

| Código | Un | Descrição | Rendimento | Preço | Importância |
|---|---|---|---|---|---|
| mt09reh080b | kg | Argamassa modificada com polímeros, de nivelação superficial, MasterEmaco N 5200 "BASF", com uma resistência à compressão aos 28 dias maior ou igual a 31 N/mm², classe R2 segundo NP EN 1504-3, para reparação não estrutural do betão. (material) | 30.000 | 1.58 | 47.40 |
| mt08aaa010a | m³ | Água. (material) | 0.004 | 1.50 | 0.01 |
| mo020 | h | Oficial de 1ª construção. (mão de obra) | 0.528 | 16.85 | 8.90 |
| mo113 | h | Operário não qualificado construção. (mão de obra) | 0.528 | 15.82 | 8.35 |
| % | % | Custos directos complementares | 2 % | 64.66 | 1.29 |
|  |  | Custos directos |  |  | 65.95 |
