# Reparação integral de junta de dilatação de estrutura de betão

- Propriedade do ficheiro: CYPE INGENIEROS, S.A.
- Formato: FIEBDC-3/2002
- Moeda: EUR
- Custos indirectos: 3.00 %
- IVA: 23.00 %

**EHY041** m Reparação integral de junta de dilatação de estrutura de betão, aplicação 6 kg/m de argamassa fluida, de presa rápida (40 minutos), reforçada com fibras de aço, MasterEmaco T 1400 FR "BASF", com uma resistência à compressão aos 28 dias maior ou igual a 91 N/mm² e um módulo de elasticidade maior ou igual a 40000 N/mm², classe R4, tipo CC, segundo NP EN 1504-3, Euroclasse A1 de reacção ao fogo, segundo NP EN 13501-1, composta de cimentos especiais, inertes seleccionados, resinas e fibras de aço, com um tamanho máximo de partícula de 3 mm, numa faixa de aproximadamente 5 cm a cada lado da junta, prévia picagem da superfície suporte.
Reparação integral de junta de dilatação de estrutura de betão, aplicação 6 kg/m de argamassa fluida, de presa rápida (40 minutos), reforçada com fibras de aço, MasterEmaco T 1400 FR "BASF", com uma resistência à compressão aos 28 dias maior ou igual a 91 N/mm² e um módulo de elasticidade maior ou igual a 40000 N/mm², classe R4, tipo CC, segundo NP EN 1504-3, Euroclasse A1 de reacção ao fogo, segundo NP EN 13501-1, composta de cimentos especiais, inertes seleccionados, resinas e fibras de aço, com um tamanho máximo de partícula de 3 mm, numa faixa de aproximadamente 5 cm a cada lado da junta, prévia picagem da superfície suporte.
Inclui: Picagem da superfície do betão. Limpeza. Colocação da cofragem para formação de junta. Preparação das misturas. Aplicação da argamassa de reparação. Perfilamento de bordas. Cura. Remoção e acumulação dos restos gerados. Carga manual do entulho gerado para camião ou contentor.
Critério de medição de projecto: Comprimento medido segundo documentação gráfica de Projecto.
Critério de medição de obra: Medir-se-á o comprimento realmente executado segundo especificações de Projecto.

| Código | Un | Descrição | Rendimento | Preço | Importância |
|---|---|---|---|---|---|
| mt09reh140J | kg | Argamassa fluida, de presa rápida (40 minutos), reforçada com fibras de aço, MasterEmaco T 1400 FR "BASF", com uma resistência à compressão aos 28 dias maior ou igual a 91 N/mm² e um módulo de elasticidade maior ou igual a 40000 N/mm², classe R4, tipo CC, segundo NP EN 1504-3, Euroclasse A1 de reacção ao fogo, segundo NP EN 13501-1, composta de cimentos especiais, inertes seleccionados, resinas e fibras de aço, com um tamanho máximo de partícula de 3 mm, com resistência aos sulfatos e à água do mar e alta resistência a ciclos de gelo-degelo e aos hidrocarbonetos. (material) | 6.000 | 1.94 | 11.64 |
| mq05mai040 | h | Martelo eléctrico. (equipamento) | 0.185 | 2.80 | 0.52 |
| mo020 | h | Oficial de 1ª construção. (mão de obra) | 0.308 | 18.85 | 5.81 |
| mo112 | h | Operário especializado construção. (mão de obra) | 0.308 | 18.27 | 5.63 |
| % | % | Custos directos complementares | 2 % | 23.60 | 0.47 |
|  |  | Custos directos |  |  | 24.07 |
