# Reparação de remate de laje de betão armado

- Propriedade do ficheiro: CYPE INGENIEROS, S.A.
- Formato: FIEBDC-3/2002
- Moeda: EUR
- Custos indirectos: 3.00 %
- IVA: 23.00 %

**EHY090** m Reparação de remate de laje de betão armado, de altura 30 cm, através de picagem do betão deteriorado com martelo eléctrico, eliminando o betão em mau estado até alcançar as armaduras; saneamento das armaduras que ficaram a descoberto com projecção a seco de jacto de partículas de material abrasivo (silicato de alumínio), eliminando a sujidade superficial, a ferrugem e todas as substâncias que possam diminuir a aderência entre as armaduras e o material de reparação a aplicar, até alcançar um grau de preparação Sa 2 ½ segundo EN ISO 8501-1; aplicação manual de primário activo monocomponente modificado com polímeros, MasterEmaco P 5000 AP "BASF", de cor cinzento claro, à base de cimentos, inertes de granulometria seleccionada, inibidores de corrosão e polímeros em pó, com baixo conteúdo em cromato, garantindo a aderência entre ambos, com 1,6 kg/m² de consumo médio; restituição da parte afectada através da aplicação manual de argamassa fluida monocomponente, reforçada com fibras e resistente aos sulfatos, de elevada resistência mecânica, módulo de elasticidade elevado e retracção compensada, MasterEmaco S 5450 PG "BASF", com uma resistência à compressão aos 28 dias maior ou igual a 55 N/mm² e um módulo de elasticidade maior ou igual a 20000 N/mm², classe R4, tipo CC, segundo NP EN 1504-3, Euroclasse A1 de reacção ao fogo, segundo NP EN 13501-1, composta de cimento, inertes de granulometria seleccionada e fibras sintéticas de poliacrilonitrilo, com baixo conteúdo em cromato e isenta de cloretos, em camada de 40 mm de espessura média, de consistência fluida.
Reparação de remate de laje de betão armado, de altura 30 cm, através de picagem do betão deteriorado com martelo eléctrico, eliminando o betão em mau estado até alcançar as armaduras; saneamento das armaduras que ficaram a descoberto com projecção a seco de jacto de partículas de material abrasivo (silicato de alumínio), eliminando a sujidade superficial, a ferrugem e todas as substâncias que possam diminuir a aderência entre as armaduras e o material de reparação a aplicar, até alcançar um grau de preparação Sa 2 ½ segundo EN ISO 8501-1; aplicação manual de primário activo monocomponente modificado com polímeros, MasterEmaco P 5000 AP "BASF", de cor cinzento claro, à base de cimentos, inertes de granulometria seleccionada, inibidores de corrosão e polímeros em pó, com baixo conteúdo em cromato, garantindo a aderência entre ambos, com 1,6 kg/m² de consumo médio; restituição da parte afectada através da aplicação manual de argamassa fluida monocomponente, reforçada com fibras e resistente aos sulfatos, de elevada resistência mecânica, módulo de elasticidade elevado e retracção compensada, MasterEmaco S 5450 PG "BASF", com uma resistência à compressão aos 28 dias maior ou igual a 55 N/mm² e um módulo de elasticidade maior ou igual a 20000 N/mm², classe R4, tipo CC, segundo NP EN 1504-3, Euroclasse A1 de reacção ao fogo, segundo NP EN 13501-1, composta de cimento, inertes de granulometria seleccionada e fibras sintéticas de poliacrilonitrilo, com baixo conteúdo em cromato e isenta de cloretos, em camada de 40 mm de espessura média, de consistência fluida.
Inclui: Marcação da zona a sanear. Picagem da superfície com martelo eléctrico. Limpeza da superfície suporte. Aplicação do dissolvente de gorduras. Montagem e preparação do equipamento de projecção. Aplicação mecânica do jacto abrasivo. Desmontagem do equipamento de projecção. Humedecimento da superfície suporte. Preparação da mistura de primário. Aplicação do primário. Montagem do sistema de cofragem. Preparação da mistura de argamassa. Aplicação da argamassa. Cura. Desmontagem do sistema de cofragem. Remoção e acumulação dos restos gerados. Carga manual do entulho gerado para camião ou contentor.
Critério de medição de projecto: Comprimento medido segundo documentação gráfica de Projecto.
Critério de medição de obra: Medir-se-á o comprimento realmente executado segundo especificações de Projecto.
Critérios considerados na determinação do preço da unidade de obra: O preço inclui o deslocamento, montagem e desmontagem em obra do equipamento de projecção. O preço inclui o montagem e desmontagem do sistema de cofragem.

| Código | Un | Descrição | Rendimento | Preço | Importância |
|---|---|---|---|---|---|
| mt08lim050 | l | Dissolvente de tricloroetileno, para óleos, gorduras e resinas. (material) | 0.030 | 9.65 | 0.29 |
| mt08lim010a | kg | Abrasivo para limpeza através de jacto a pressão, formado por partículas de silicato de alumínio. (material) | 1.050 | 0.25 | 0.26 |
| mt09reh020d | kg | Primário activo monocomponente modificado com polímeros, MasterEmaco P 5000 AP "BASF", de cor cinzento claro, de endurecimento rápido, para a protecção e passivação de armaduras de aço, e como ponte de aderência entre argamassa de reparação e betão existente, segundo NP EN 1504-7. (material) | 0.480 | 3.50 | 1.68 |
| mt09reh070d | kg | Argamassa fluida monocomponente, reforçada com fibras e resistente aos sulfatos, de elevada resistência mecânica, módulo de elasticidade elevado e retracção compensada, MasterEmaco S 5450 PG "BASF", com uma resistência à compressão aos 28 dias maior ou igual a 55 N/mm² e um módulo de elasticidade maior ou igual a 20000 N/mm², classe R4, tipo CC, segundo NP EN 1504-3, Euroclasse A1 de reacção ao fogo, segundo NP EN 13501-1, composta de cimento, inertes de granulometria seleccionada e fibras sintéticas de poliacrilonitrilo, com baixo conteúdo em cromato e isenta de cloretos, permeável ao vapor de água, impermeável à água e aos cloretos e com efeito protector face à carbonatação, para reparação estrutural do betão. (material) | 22.800 | 1.04 | 23.71 |
| mt50spa052b | m | Pranchão de madeira de pinho, de 20x7,2 cm. (material) | 0.200 | 5.27 | 1.05 |
| mt50spa101 | kg | Pregos de aço. (material) | 0.009 | 1.56 | 0.01 |
| mt50spa081a | Ud | Escora metálica telescópica, até 3 m de altura. (material) | 0.013 | 16.04 | 0.21 |
| mq05mai030 | h | Martelo pneumático. (equipamento) | 0.313 | 4.08 | 1.28 |
| mq05pdm110 | h | Compressor portátil diesel média pressão 10 m³/min. (equipamento) | 0.156 | 6.92 | 1.08 |
| mq08lch010 | h | Equipamento de jacto de areia à pressão. (equipamento) | 0.035 | 2.86 | 0.10 |
| mq06pym010 | h | Misturadora-bombeadora para argamassas e gessos projectados, de 3 m³/h. (equipamento) | 0.005 | 7.96 | 0.04 |
| mo020 | h | Oficial de 1ª construção. (mão de obra) | 0.924 | 18.85 | 17.42 |
| mo113 | h | Operário não qualificado construção. (mão de obra) | 0.924 | 17.83 | 16.47 |
| % | % | Custos directos complementares | 2 % | 63.60 | 1.27 |
|  |  | Custos directos |  |  | 64.87 |
