# Formação de impermeabilização interior de floreira ou cavidade onde se coloquem plantas

- Propriedade do ficheiro: CYPE INGENIEROS, S.A.
- Formato: FIEBDC-3/2002
- Moeda: EUR
- Custos indirectos: 3.00 %
- IVA: 23.00 %

**NID010** m² Formação de impermeabilização interior de floreira ou cavidade onde se coloquem plantas, executada através da aplicação de impermeabilizante líquido, MasterSeal M 860 "BASF", de cor cinzento, de dois componentes à base de resina de poliureia sem dissolventes e pigmentos. Incluindo preparação da superfície suporte com a aplicação de uma demão de primário transparente, MasterTop P 621 "BASF" e resolução de pontos singulares através de geotêxtil não tecido de fibras de poliéster, de 90 g/m² de massa superficial fixado com massa tixotrópica à base de poliuretano líquido, cor cinzento.
Formação de impermeabilização interior de floreira ou cavidade onde se coloquem plantas, executada através da aplicação de impermeabilizante líquido, MasterSeal M 860 "BASF", de cor cinzento, de dois componentes à base de resina de poliureia sem dissolventes e pigmentos. Incluindo preparação da superfície suporte com a aplicação de uma demão de primário transparente, MasterTop P 621 "BASF" e resolução de pontos singulares através de geotêxtil não tecido de fibras de poliéster, de 90 g/m² de massa superficial fixado com massa tixotrópica à base de poliuretano líquido, cor cinzento.
Inclui: Limpeza e preparação da superfície na qual se tem de aplicar a impermeabilização. Aplicação de primário. Tratamento dos pontos singulares. Aplicação do impermeabilizante.
Critério de medição de projecto: Superfície medida segundo documentação gráfica de Projecto.
Critério de medição de obra: Medir-se-á a superfície realmente executada segundo especificações de Projecto.

| Código | Un | Descrição | Rendimento | Preço | Importância |
|---|---|---|---|---|---|
| mt15bas120a | kg | Primário transparente, MasterTop P 621 "BASF", de dois componentes à base de resina epóxi sem dissolventes, para aplicar sobre superfície suporte cimentícia. (material) | 0.200 | 15.04 | 3.01 |
| mt15rer500a | m² | Geotêxtil não tecido de fibras de poliéster, de 90 g/m² de massa superficial. (material) | 0.050 | 11.62 | 0.58 |
| mt15rer140a | kg | Massa tixotrópica à base de poliuretano líquido, cor cinzento. (material) | 0.100 | 19.52 | 1.95 |
| mt15bas165a | kg | Impermeabilizante líquido, MasterSeal M 860 "BASF", de cor cinzento, de dois componentes à base de resina de poliureia sem dissolventes e pigmentos, permeável ao vapor de água, com dureza Shore A aproximada de 75, segundo EN ISO 868 e alongamento a rotura >= 700%, segundo EN ISO 8339, para aplicar com palustra dentada, para formar uma membrana impermeável em coberturas planas ou inclinadas. (material) | 1.600 | 11.94 | 19.10 |
| mo032 | h | Oficial de 1ª aplicador de produtos impermeabilizantes. (mão de obra) | 0.167 | 17.19 | 2.87 |
| mo070 | h | Ajudante de aplicador de produtos impermeabilizantes. (mão de obra) | 0.167 | 16.81 | 2.81 |
| % | % | Custos directos complementares | 2 % | 30.32 | 0.61 |
|  |  | Custos directos |  |  | 30.93 |
