# Vedação de junta de dilatação de 15 mm de largura

- Propriedade do ficheiro: CYPE INGENIEROS, S.A.
- Formato: FIEBDC-3/2002
- Moeda: EUR
- Custos indirectos: 3.00 %
- IVA: 23.00 %

**NIJ030** m Vedação de junta de dilatação de 15 mm de largura, em paramento vertical exterior, com massa elástica tixotrópica bicomponente à base de polisulfuretos, MasterSeal CR 170 "BASF", de cor cinzento, sobre cordão de polietileno expandido de células fechadas, de secção circular de 20 mm de diâmetro, MasterSeal 920 "BASF"; acabamento através de alisamento do material com espátula.
Vedação de junta de dilatação de 15 mm de largura, em paramento vertical exterior, com massa elástica tixotrópica bicomponente à base de polisulfuretos, MasterSeal CR 170 "BASF", de cor cinzento, sobre cordão de polietileno expandido de células fechadas, de secção circular de 20 mm de diâmetro, MasterSeal 920 "BASF"; acabamento através de alisamento do material com espátula.
Inclui: Limpeza do suporte. Protecção da superfície contígua à junta. Enchimento do fundo da junta. Aplicação da massa. Alisamento final com espátula.
Critério de medição de projecto: Comprimento medido segundo documentação gráfica de Projecto.
Critério de medição de obra: Medir-se-á o comprimento realmente executado segundo especificações de Projecto.

| Código | Un | Descrição | Rendimento | Preço | Importância |
|---|---|---|---|---|---|
| mt15bas010B | m | Cordão de polietileno expandido de células fechadas, de secção circular de 20 mm de diâmetro, MasterSeal 920 "BASF", para o enchimento de fundo de junta. (material) | 1.000 | 0.16 | 0.16 |
| mt15bas235d | l | Massa elástica tixotrópica bicomponente à base de polisulfuretos, MasterSeal CR 170 "BASF", de cor cinzento, com alta resistência aos produtos químicos e petrolíferos, resistência ao envelhecimento e aos raios UV, e elevadas propriedades elásticas. (material) | 0.113 | 22.31 | 2.52 |
| mo112 | h | Operário especializado construção. (mão de obra) | 0.218 | 18.27 | 3.98 |
| % | % | Custos directos complementares | 2 % | 6.66 | 0.13 |
|  |  | Custos directos |  |  | 6.79 |
