# Impermeabilização líquida de floreira

- Propriedade do ficheiro: CYPE INGENIEROS, S.A.
- Formato: FIEBDC-3/2002
- Moeda: EUR
- Custos indirectos: 3.00 %
- IVA: 23.00 %

**NLD010** m² Impermeabilização líquida de floreira, pelo interior, com uma demão de impermeabilizante líquido, MasterSeal M 860 "BASF", de cor cinzento, de dois componentes à base de resina de poliureia sem dissolventes e pigmentos; com prévia aplicação de uma demão de primário incolor de dois componentes, MasterTop P 622 "BASF", à base de resina epóxi sem dissolventes, de baixa viscosidade. Inclusive geotêxtil não tecido de fibras de poliéster e massa tixotrópica, para o tratamento de pontos singulares.
Impermeabilização líquida de floreira, pelo interior, com uma demão de impermeabilizante líquido, MasterSeal M 860 "BASF", de cor cinzento, de dois componentes à base de resina de poliureia sem dissolventes e pigmentos; com prévia aplicação de uma demão de primário incolor de dois componentes, MasterTop P 622 "BASF", à base de resina epóxi sem dissolventes, de baixa viscosidade. Inclusive geotêxtil não tecido de fibras de poliéster e massa tixotrópica, para o tratamento de pontos singulares.
Inclui: Limpeza e preparação da superfície. Aplicação de primário. Tratamento dos pontos singulares. Aplicação do impermeabilizante.
Critério de medição de projecto: Superfície medida segundo documentação gráfica de Projecto.
Critério de medição de obra: Medir-se-á a superfície realmente executada segundo especificações de Projecto.

| Código | Un | Descrição | Rendimento | Preço | Importância |
|---|---|---|---|---|---|
| mt27upx040c | kg | Primário incolor de dois componentes, MasterTop P 622 "BASF", à base de resina epóxi sem dissolventes, de baixa viscosidade, para aplicar sobre superfície suporte de betão ou de argamassa. (material) | 0.400 | 12.01 | 4.80 |
| mt15rer501a | m² | Geotêxtil não tecido de fibras de poliéster, de 100 g/m² de massa superficial e 0,82 mm de espessura, fornecido em rolos de 0,2x100 m. (material) | 0.050 | 3.08 | 0.15 |
| mt15rer140a | kg | Massa tixotrópica à base de poliuretano líquido, cor cinzento. (material) | 0.100 | 19.52 | 1.95 |
| mt15bas165a | kg | Impermeabilizante líquido, MasterSeal M 860 "BASF", de cor cinzento, de dois componentes à base de resina de poliureia sem dissolventes e pigmentos, permeável ao vapor de água, com dureza Shore A aproximada de 75, segundo EN ISO 868 e alongamento a rotura >= 700%, segundo EN ISO 8339, para aplicar com palustra dentada, para formar uma membrana impermeável em coberturas planas ou inclinadas, segundo EN 13813. (material) | 1.600 | 14.95 | 23.92 |
| mo032 | h | Oficial de 1ª aplicador de produtos impermeabilizantes. (mão de obra) | 0.166 | 18.85 | 3.13 |
| mo070 | h | Ajudante de aplicador de produtos impermeabilizantes. (mão de obra) | 0.166 | 18.40 | 3.05 |
| % | % | Custos directos complementares | 2 % | 37.00 | 0.74 |
|  |  | Custos directos |  |  | 37.74 |
