# Cobertura plana acessível

- Propriedade do ficheiro: CYPE INGENIEROS, S.A.
- Formato: FIEBDC-3/2002
- Moeda: EUR
- Custos indirectos: 3.00 %
- IVA: 23.00 %

**QVE020** m² Cobertura plana acessível, não ventilada, ajardinada extensiva (ecológica), sistema Tapete de Sedum "ZINCO", composta por: formação de pendentes: argila expandida, descarregada a seco e consolidada na superfície com leitada de cimento, com espessura média de 10 cm, com camada de regularização de argamassa de cimento, confeccionada em obra, dosificação 1:6 de 4 cm de espessura; impermeabilização bicamada colada: membrana de betume modificado com elastómero SBS, LBM(SBS)-30-FV e membrana de betume modificado com elastómero SBS, LBM(SBS)-50/G-FP, totalmente coladas com maçarico, sem coincidir as suas juntas; membrana anti-raízes flexível de polietileno de baixa densidade, WSF 40 "ZINCO", de cor preto; camada separadora sob protecção: manta de protecção e retenção SSM 45 "ZINCO", formada por geotêxtil de poliéster e polipropileno, com uma massa superficial de 470 g/m²; camada drenante e retentora de água: módulo Floradrain FD 25-E "ZINCO"; camada filtrante: filtro sistema SF "ZINCO", formado por um geotêxtil de fibras de polipropileno; camada de protecção: substrato Zincoterra Floral "ZINCO", de 80 mm de espessura, plantas com torrão plano, Zinco Sedum Mix "ZINCO".
Cobertura plana acessível, não ventilada, ajardinada extensiva (ecológica), sistema Tapete de Sedum "ZINCO", pendente de 1% a 5%. FORMAÇÃO DE PENDENTES: com guias de rincões, laroz e juntas com mestras de tijolo cerâmico furado duplo e camada de argila expandida, descarregada a seco e consolidada na superfície com leitada de cimento, proporcionando uma resistência à compressão de 1 MPa e com uma condutibilidade térmica de 0,087 W/(m°C), com espessura média de 10 cm; com camada de regularização de argamassa de cimento, confeccionada em obra, dosificação 1:6 de 4 cm de espessura, acabamento afagado; IMPERMEABILIZAÇÃO: tipo bicamada, colada, composta por uma membrana de betume modificado com elastómero SBS, LBM(SBS)-30-FV, com armadura de feltro de fibra de vidro de 60 g/m², de superfície não protegida e uma membrana de betume modificado com elastómero SBS, LBM(SBS)-50/G-FP, com armadura de feltro de poliéster reforçado e estabilizado de 150 g/m², com auto-protecção mineral de cor verde, com resistência à penetração de raizes, totalmente coladas com maçarico, sem coincidir as suas juntas; membrana anti-raízes flexível de polietileno de baixa densidade, WSF 40 "ZINCO", de cor preto, para evitar a penetração de raízes na membrana impermeável; CAMADA SEPARADORA SOB PROTECÇÃO: manta de protecção e retenção SSM 45 "ZINCO", formada por geotêxtil de poliéster e polipropileno, de 5 mm de espessura, com uma retenção de água de 5 l/m², uma resistência à tracção longitudinal de 5,5 kN/m, uma resistência CBR ao punçoamento 2 kN, e uma massa superficial de 470 g/m²; CAMADA DRENANTE E RETENTORA DE ÁGUA: módulo Floradrain FD 25-E "ZINCO", formado por placa de poliolefinas recicladas com perfurações na parte superior; CAMADA FILTRANTE: filtro sistema SF "ZINCO", formado por um geotêxtil de fibras de polipropileno; CAMADA DE PROTECÇÃO: substrato Zincoterra Floral "ZINCO", composto de cerâmica seleccionada triturada e outros componentes minerais misturados com composto vegetal e turfa, de 80 mm de espessura, plantas com torrão plano, Zinco Sedum Mix "ZINCO", com 4 ou mais espécies distintas de sedum. Inclusive seixos rolados para o enchimento do espaço entre o bordo da cobertura e a vegetação.
Inclui: Marcação dos pontos singulares. Marcação das pendentes e traçado de rincões, larozes e juntas. Formação de pendentes com guias de rincões, laroz e juntas com mestras de tijolo. Enchimento de juntas com poliestireno expandido. Descarga a seco da argila expandida até alcançar o nível das mestras, e consolidação com leitada de cimento. Descarga, espalhamento e nivelamento com réguas da camada de argamassa de regularização. Limpeza e preparação da superfície. Aplicação da emulsão asfáltica. Colocação da impermeabilização. Colocação da camada separadora sob protecção. Colocação da camada drenante e retentora de água. Colocação da camada filtrante. Colocação do substrato. Colocação da vegetação. Enchimento do espaço entre o bordo da cobertura e a vegetação com seixos rolados.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 0.17 | 0.51 |
| mt01arl030aa | m³ | Argila expandida, fornecida em sacos, segundo NP EN 13055-1. (material) | 0.100 | 135.87 | 13.59 |
| mt09lec020b | m³ | Leitada de cimento 1/3 CEM II/B-L 32,5 N. (material) | 0.010 | 105.10 | 1.05 |
| mt08aaa010a | m³ | Água. (material) | 0.008 | 1.50 | 0.01 |
| mt01arg005a | t | Areia de pedreira, para argamassa preparada em obra. (material) | 0.065 | 18.00 | 1.17 |
| mt08cem011a | kg | Cimento Portland CEM II/B-L 32,5 R, cor cinzento, em sacos, segundo NP EN 197-1. (material) | 10.000 | 0.10 | 1.00 |
| mt16pea020b | m² | Painel rígido de poliestireno expandido, segundo NP EN 13163, bordo lateral recto, de 20 mm de espessura, resistência térmica 0,55 m²°C/W, condutibilidade térmica 0,036 W/(m°C), para junta de dilatação. (material) | 0.010 | 1.34 | 0.01 |
| mt14iea020c | kg | Emulsão asfáltica aniônica com cargas. (material) | 0.300 | 1.46 | 0.44 |
| mt14lba010a | m² | Membrana de betume modificado com elastómero SBS, LBM(SBS)-30-FV, de 2,5 mm de espessura, massa nominal 3 kg/m², com armadura de feltro de fibra de vidro de 60 g/m², de superfície não protegida. Segundo EN 13707. (material) | 1.100 | 3.54 | 3.89 |
| mt14lga010oc | m² | Membrana de betume modificado com elastómero SBS, LBM(SBS)-50/G-FP, de 3,5 mm de espessura, massa nominal 5 kg/m², com armadura de feltro de poliéster reforçado e estabilizado de 150 g/m², com auto-protecção mineral de cor verde, com resistência à penetração de raizes. Segundo EN 13707. (material) | 1.100 | 6.43 | 7.07 |
| mt14lbz020a | m² | Membrana anti-raízes flexível de polietileno de baixa densidade, WSF 40 "ZINCO", de cor preto, para coberturas verdes. (material) | 1.750 | 2.92 | 5.11 |
| mt14lbz040qa | m² | Manta de protecção e retenção SSM 45 "ZINCO", formada por geotêxtil de poliéster e polipropileno, de 5 mm de espessura, com uma retenção de água de 5 l/m², uma resistência à tracção longitudinal de 5,5 kN/m, uma resistência CBR ao punçoamento 2 kN, e uma massa superficial de 470 g/m², fornecida em rolos. (material) | 1.100 | 2.64 | 2.90 |
| mt14lbz030aia | m² | Módulo drenante e retentor de água, Floradrain FD 25-E "ZINCO", de poliolefinas recicladas com perfurações na parte superior, fornecido em placas. Incluindo clips de união. (material) | 1.030 | 8.25 | 8.50 |
| mt14lbz050a | m² | Filtro sistema SF "ZINCO", formado por um geotêxtil não tecido sintético, composto por fibras de polipropileno entrelaçadas, termosoldado por ambas as faces, de 0,6 mm de espessura, com uma resistência à tracção longitudinal de 7 kN/m, uma resistência CBR ao punçoamento 1,1 kN, e uma massa superficial de 100 g/m², fornecido em rolos. (material) | 1.200 | 1.10 | 1.32 |
| mt48saz010b | m³ | Substrato Zincoterra Floral "ZINCO", composto de cerâmica seleccionada triturada e outros componentes minerais misturados com composto vegetal e turfa, fornecido a granel, para coberturas verdes. (material) | 0.106 | 88.50 | 9.38 |
| mt48epz010ia | m² | Plantas com torrão plano, Zinco Sedum Mix "ZINCO", fornecidas em tabuleiros de 60 unidades com 4 ou mais espécies distintas de sedum, para coberturas verdes. (material) | 1.030 | 10.08 | 10.38 |
| mt01arc010 | t | Seixos rolados lavados, de granulometria compreendida entre 16 e 32 mm. (material) | 0.040 | 21.23 | 0.85 |
| mo020 | h | Oficial de 1ª construção. (mão de obra) | 0.098 | 18.85 | 1.85 |
| mo113 | h | Operário não qualificado construção. (mão de obra) | 0.449 | 17.83 | 8.01 |
| mo029 | h | Oficial de 1ª aplicador de lâminas impermeabilizantes. (mão de obra) | 0.391 | 18.85 | 7.37 |
| mo067 | h | Ajudante de aplicador de lâminas impermeabilizantes. (mão de obra) | 0.391 | 18.40 | 7.19 |
| mo040 | h | Oficial de 1ª jardineiro. (mão de obra) | 0.430 | 18.85 | 8.11 |
| mo086 | h | Ajudante de jardineiro. (mão de obra) | 0.430 | 18.40 | 7.91 |
| % | % | Custos directos complementares | 2 % | 107.62 | 2.15 |
|  |  | Custos directos |  |  | 109.77 |
