# Cobertura inclinada não acessível

- Propriedade do ficheiro: CYPE INGENIEROS, S.A.
- Formato: FIEBDC-3/2002
- Moeda: EUR
- Custos indirectos: 3.00 %
- IVA: 23.00 %

**QVE031** m² Cobertura inclinada não acessível, ajardinada extensiva (ecológica), sistema Diadem 150 até 20° "PROJAR", com uma pendente média de 8,75%, composta por: formação de pendentes (não incluída neste preço); impermeabilização monocamada colada: membrana de betume modificado com elastómero SBS, LBM(SBS)-50/G-FP, totalmente colada com maçarico; camada separadora sob isolamento: geotêxtil não tecido composto por fibras de poliéster entrelaçadas, (150 g/m²); isolamento térmico: painel rígido de poliestireno extrudido, de superfície lisa e bordo lateral a meia madeira, de 40 mm de espessura, resistência à compressão >= 300 kPa; camada separadora sob protecção: filtro Diadem VLF-110 "PROJAR", de geotêxtil não tecido sintético; camada drenante e retentora de água: tela drenante Diadem DiaDrain 40H "PROJAR"; camada filtrante: filtro Diadem VLF-150 "PROJAR", de geotêxtil de fibras de polipropileno; camada de revestimento: substrato CoverPro Flora "PROJAR", de 80 mm de espessura, e plantas com torrão plano "PROJAR".
Cobertura inclinada não acessível, ajardinada extensiva (ecológica), sistema Diadem 150 até 20° "PROJAR", com uma pendente média de 8,75%, sobre base resistente. FORMAÇÃO DE PENDENTES: (não incluída neste preço), com uma camada de regularização de argamassa de cimento, confeccionada em obra, dosificação 1:6, de 2 cm de espessura e acabamento afagado; IMPERMEABILIZAÇÃO: tipo monocamada, colada, formada por uma membrana de betume modificado com elastómero SBS, LBM(SBS)-50/G-FP, com armadura de feltro de poliéster reforçado e estabilizado de 150 g/m², com auto-protecção mineral de cor verde, com resistência à penetração de raizes, totalmente colada com maçarico; CAMADA SEPARADORA SOB ISOLAMENTO: geotêxtil não tecido composto por fibras de poliéster entrelaçadas, (150 g/m²); ISOLAMENTO TÉRMICO: painel rígido de poliestireno extrudido, de superfície lisa e bordo lateral a meia madeira, de 40 mm de espessura, resistência à compressão >= 300 kPa, resistência térmica 1,2 m²°C/W, condutibilidade térmica 0,034 W/(m°C), com fixação mecânica; CAMADA SEPARADORA SOB PROTECÇÃO: filtro Diadem VLF-110 "PROJAR", de geotêxtil não tecido sintético, composto por fibras de polipropileno entrelaçadas, resistência à tracção longitudinal 8 kN/m, resistência CBR ao punçoamento 1,24 kN e massa superficial 105 g/m²; CAMADA DRENANTE E RETENTORA DE ÁGUA: tela drenante Diadem DiaDrain 40H "PROJAR" de poliestireno reciclado de alto impacto (HIPS), com nódulos de 40 mm de altura e perfurações na parte superior, colocada sobre a camada filtrante, sobrepondo dois nódulos; CAMADA FILTRANTE: filtro Diadem VLF-150 "PROJAR", de geotêxtil de fibras de polipropileno; CAMADA DE REVESTIMENTO: substrato CoverPro Flora "PROJAR", composto de cerâmica seleccionada triturada, rocha vulcânica ou areia de sílica e outros componentes vegetais; com pH de 8, de 80 mm de espessura, e plantas com torrão plano "PROJAR", com 4 ou mais espécies distintas de sedum. Inclusive seixos rolados para o enchimento do espaço entre o bordo da cobertura e a vegetação.
Inclui: Limpeza da superfície suporte. Descarga, espalhamento e nivelamento com réguas da camada de argamassa de regularização. Limpeza e preparação da superfície. Colocação da impermeabilização. Execução de furos e ancoragem do isolamento. Colocação da camada separadora sob protecção. Colocação da camada drenante e retentora de água. Colocação da camada filtrante. Colocação do substrato. Colocação da vegetação. Execução de cumeeiras, rincões, beirados e bordas livres. Enchimento do espaço entre o bordo da cobertura e a vegetação com seixos rolados.
Critério de medição de projecto: Superfície da vertente medida em verdadeira magnitude, segundo documentação gráfica de Projecto. Incluindo formação de cumeeiras, rincões, beirados e bordos livres. Não se inclui formação de laroz, beirados decorativos nem encontros de vertentes com paramentos verticais, chaminés, janelas ou condutas de ventilação.
Critério de medição de obra: Medir-se-á, em verdadeira magnitude, a superfície realmente executada segundo especificações de Projecto. Incluindo formação de cumeeiras, rincões, beirados e bordas livres. Não se inclui formação de laroz, beirados decorativos nem encontros de vertentes com paramentos verticais, chaminés, janelas ou condutas de ventilação.

| Código | Un | Descrição | Rendimento | Preço | Importância |
|---|---|---|---|---|---|
| mt14iea020c | kg | Emulsão asfáltica aniônica com cargas. (material) | 0.300 | 1.46 | 0.44 |
| mt14lga010oc | m² | Membrana de betume modificado com elastómero SBS, LBM(SBS)-50/G-FP, de 3,5 mm de espessura, massa nominal 5 kg/m², com armadura de feltro de poliéster reforçado e estabilizado de 150 g/m², com auto-protecção mineral de cor verde, com resistência à penetração de raizes. Segundo EN 13707. (material) | 1.100 | 6.43 | 7.07 |
| mt14gsa020bc | m² | Geotêxtil não tecido composto por fibras de poliéster entrelaçadas, com uma resistência à tracção longitudinal de 1,88 kN/m, uma resistência à tracção transversal de 1,49 kN/m, uma abertura de cone ao ensaio de perfuração dinâmica segundo NP EN ISO 13433 inferior a 40 mm, resistência CBR ao punçoamento 0,3 kN e uma massa superficial de 150 g/m², segundo EN 13252. (material) | 1.050 | 0.52 | 0.55 |
| mt16pxa010ab | m² | Painel rígido de poliestireno extrudido, segundo EN 13164, de superfície lisa e bordo lateral a meia madeira, de 40 mm de espessura, resistência à compressão >= 300 kPa, resistência térmica 1,2 m²°C/W, condutibilidade térmica 0,034 W/(m°C), Euroclasse E de reacção ao fogo segundo NP EN 13501-1, com código de designação XPS-EN 13164-T1-CS(10/Y)300-DS(70,90)-DLT(2)5-CC(2/1,5/50)125-WL(T)0,7-WD(V)3-FTCD1. (material) | 1.050 | 2.80 | 2.94 |
| mt14lbp050a | m² | Filtro Diadem VLF-110 "PROJAR", de geotêxtil não tecido sintético, composto por fibras de polipropileno entrelaçadas, resistência à tracção longitudinal 8 kN/m, resistência CBR ao punçoamento 1,24 kN e massa superficial 105 g/m², fornecido em rolos. (material) | 1.100 | 0.96 | 1.06 |
| mt14lbp030nb | m² | Lâmina drenante e retentora de água, Diadem DiaDrain 40H "PROJAR", de poliestireno reciclado de alto impacto (HIPS), com nódulos de 40 mm de altura e perfurações na parte superior, resistência à compressão 338 kN/m², retenção de água 19,59 l/m², capacidade de drenagem 1,01 l/(s·m) com uma pendente de 2%, fornecida em placas de 204x104 cm. (material) | 1.100 | 13.03 | 14.33 |
| mt14lbp050e | m² | Filtro Diadem VLF-150 "PROJAR", de geotêxtil não tecido sintético, composto por fibras de polipropileno entrelaçadas, resistência à tracção longitudinal 12 kN/m, resistência CBR ao punçoamento 1,8 kN e massa superficial 150 g/m², fornecido em rolos. (material) | 1.100 | 1.29 | 1.42 |
| mt48sap010a | m³ | Substrato CoverPro Flora "PROJAR", composto de cerâmica seleccionada triturada, rocha vulcânica ou areia de sílica e outros componentes vegetais; com pH de 8, fornecido em sacos Big Bag, para coberturas verdes. (material) | 0.092 | 62.82 | 5.78 |
| mt48tsp010a | m² | Plantas com torrão plano "PROJAR", fornecidas em tabuleiros de 40 unidades com 4 ou mais espécies distintas de sedum, para coberturas verdes. (material) | 1.000 | 6.50 | 6.50 |
| mt01arc010 | t | Seixos rolados lavados, de granulometria compreendida entre 16 e 32 mm. (material) | 0.040 | 21.23 | 0.85 |
| mo020 | h | Oficial de 1ª construção. (mão de obra) | 1.369 | 18.85 | 25.81 |
| mo113 | h | Operário não qualificado construção. (mão de obra) | 1.369 | 17.83 | 24.41 |
| mo029 | h | Oficial de 1ª aplicador de lâminas impermeabilizantes. (mão de obra) | 0.267 | 18.85 | 5.03 |
| mo067 | h | Ajudante de aplicador de lâminas impermeabilizantes. (mão de obra) | 0.267 | 18.40 | 4.91 |
| mo040 | h | Oficial de 1ª jardineiro. (mão de obra) | 0.469 | 18.85 | 8.84 |
| mo086 | h | Ajudante de jardineiro. (mão de obra) | 0.469 | 18.40 | 8.63 |
| % | % | Custos directos complementares | 2 % | 118.57 | 2.37 |
|  |  | Custos directos |  |  | 120.94 |
