# Cobertura plana acessível

- Propriedade do ficheiro: CYPE INGENIEROS, S.A.
- Formato: FIEBDC-3/2002
- Moeda: EUR
- Custos indirectos: 3.00 %
- IVA: 23.00 %

**QVM020** m² Cobertura plana acessível, não ventilada, ajardinada semi-extensiva, sistema Diadem 350 "PROJAR", composta por: formação de pendentes: argila expandida, descarregada a seco e consolidada na superfície com leitada de cimento, com espessura média de 10 cm, com camada de regularização de argamassa de cimento, confeccionada em obra, dosificação 1:6 de 4 cm de espessura; impermeabilização bicamada colada: membrana de betume modificado com elastómero SBS, LBM(SBS)-30-FV e membrana de betume modificado com elastómero SBS, LBM(SBS)-50/G-FP, totalmente coladas com maçarico, sem coincidir as suas juntas; camada separadora sob protecção: feltro de protecção e retenção Diadem VLS-500 "PROJAR", de geotêxtil não tecido sintético, com uma massa superficial de 500 g/m²; membrana anti-raízes flexível de polietileno de baixa densidade (LDPE), Diadem FLW-400 "PROJAR", cor preto; camada drenante e retentora de água: tela drenante Diadem DiaDrain 40H "PROJAR"; camada filtrante: filtro Diadem VLF-150 "PROJAR", de geotêxtil de fibras de polipropileno; camada de protecção: substrato CoverPro Aromatic "PROJAR", de 200 mm de espessura, sementes para relva "PROJAR".
Cobertura plana acessível, não ventilada, ajardinada semi-extensiva, sistema Diadem 350 "PROJAR", pendente de 1% a 5%. FORMAÇÃO DE PENDENTES: com guias de rincões, laroz e juntas com mestras de tijolo cerâmico furado duplo e camada de argila expandida, descarregada a seco e consolidada na superfície com leitada de cimento, proporcionando uma resistência à compressão de 1 MPa e com uma condutibilidade térmica de 0,087 W/(m°C), com espessura média de 10 cm; com camada de regularização de argamassa de cimento, confeccionada em obra, dosificação 1:6 de 4 cm de espessura, acabamento afagado; IMPERMEABILIZAÇÃO: tipo bicamada, colada, composta por uma membrana de betume modificado com elastómero SBS, LBM(SBS)-30-FV, com armadura de feltro de fibra de vidro de 60 g/m², de superfície não protegida e uma membrana de betume modificado com elastómero SBS, LBM(SBS)-50/G-FP, com armadura de feltro de poliéster reforçado e estabilizado de 150 g/m², com auto-protecção mineral de cor verde, com resistência à penetração de raizes, totalmente coladas com maçarico, sem coincidir as suas juntas; CAMADA SEPARADORA SOB PROTECÇÃO: feltro de protecção e retenção Diadem VLS-500 "PROJAR", de geotêxtil não tecido sintético, composto por 70% de fibras de polietersulfona e 30% de fibras de polipropileno entrelaçadas, de 4 mm de espessura, retenção de água 7 l/m², permeabilidade à água 50 mm/s, resistência à tracção longitudinal 4,4 kN/m, resistência CBR ao punçoamento 3,3 kN e massa superficial 500 g/m²; membrana anti-raízes flexível de polietileno de baixa densidade (LDPE), Diadem FLW-400 "PROJAR", cor preto, para evitar a penetração de raízes na membrana impermeável; CAMADA DRENANTE E RETENTORA DE ÁGUA: tela drenante Diadem DiaDrain 40H "PROJAR" de poliestireno reciclado de alto impacto (HIPS), com nódulos de 40 mm de altura e perfurações na parte superior, colocada sobre a camada filtrante, sobrepondo dois nódulos; CAMADA FILTRANTE: filtro Diadem VLF-150 "PROJAR", de geotêxtil de fibras de polipropileno; CAMADA DE PROTECÇÃO: substrato CoverPro Aromatic "PROJAR", composto de brita, rocha vulcânica ou areia de sílica e fibra de coco e turfa; com pH de 6, de 200 mm de espessura, sementes para relva "PROJAR", com mistura de Festuca Arundinacea, Poa Pratensis e Ray Grass Inglês. Inclusive seixos rolados para o enchimento do espaço entre o bordo da cobertura e a vegetação.
Inclui: Marcação dos pontos singulares. Marcação das pendentes e traçado de rincões, larozes e juntas. Formação de pendentes com guias de rincões, laroz e juntas com mestras de tijolo. Enchimento de juntas com poliestireno expandido. Descarga a seco da argila expandida até alcançar o nível das mestras, e consolidação com leitada de cimento. Descarga, espalhamento e nivelamento com réguas da camada de argamassa de regularização. Limpeza e preparação da superfície. Aplicação da emulsão asfáltica. Colocação da impermeabilização. Colocação da camada separadora sob protecção. Colocação da camada drenante e retentora de água. Colocação da camada filtrante. Colocação do substrato. Distribuição das sementes. Enchimento do espaço entre o bordo da cobertura e a vegetação com seixos rolados.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 0.17 | 0.51 |
| mt01arl030aa | m³ | Argila expandida, fornecida em sacos, segundo NP EN 13055-1. (material) | 0.100 | 135.87 | 13.59 |
| mt09lec020b | m³ | Leitada de cimento 1/3 CEM II/B-L 32,5 N. (material) | 0.010 | 105.10 | 1.05 |
| mt08aaa010a | m³ | Água. (material) | 0.008 | 1.50 | 0.01 |
| mt01arg005a | t | Areia de pedreira, para argamassa preparada em obra. (material) | 0.065 | 18.00 | 1.17 |
| mt08cem011a | kg | Cimento Portland CEM II/B-L 32,5 R, cor cinzento, em sacos, segundo NP EN 197-1. (material) | 10.000 | 0.10 | 1.00 |
| mt16pea020b | m² | Painel rígido de poliestireno expandido, segundo NP EN 13163, bordo lateral recto, de 20 mm de espessura, resistência térmica 0,55 m²°C/W, condutibilidade térmica 0,036 W/(m°C), para junta de dilatação. (material) | 0.010 | 1.34 | 0.01 |
| mt14iea020c | kg | Emulsão asfáltica aniônica com cargas. (material) | 0.300 | 1.46 | 0.44 |
| mt14lba010a | m² | Membrana de betume modificado com elastómero SBS, LBM(SBS)-30-FV, de 2,5 mm de espessura, massa nominal 3 kg/m², com armadura de feltro de fibra de vidro de 60 g/m², de superfície não protegida. Segundo EN 13707. (material) | 1.100 | 3.54 | 3.89 |
| mt14lga010oc | m² | Membrana de betume modificado com elastómero SBS, LBM(SBS)-50/G-FP, de 3,5 mm de espessura, massa nominal 5 kg/m², com armadura de feltro de poliéster reforçado e estabilizado de 150 g/m², com auto-protecção mineral de cor verde, com resistência à penetração de raizes. Segundo EN 13707. (material) | 1.100 | 6.43 | 7.07 |
| mt14lbp020a | m² | Membrana anti-raízes flexível de polietileno de baixa densidade (LDPE), Diadem FLW-400 "PROJAR", cor preto, fornecida em rolos de 4x25 m; para coberturas verdes. (material) | 1.030 | 3.61 | 3.72 |
| mt14lbp040rc | m² | Feltro de protecção e retenção Diadem VLS-500 "PROJAR", de geotêxtil não tecido sintético, composto por 70% de fibras de polietersulfona e 30% de fibras de polipropileno entrelaçadas, de 4 mm de espessura, retenção de água 7 l/m², permeabilidade à água 50 mm/s, resistência à tracção longitudinal 4,4 kN/m, resistência CBR ao punçoamento 3,3 kN e massa superficial 500 g/m², fornecido em rolos. (material) | 1.100 | 2.38 | 2.62 |
| mt14lbp030nb | m² | Lâmina drenante e retentora de água, Diadem DiaDrain 40H "PROJAR", de poliestireno reciclado de alto impacto (HIPS), com nódulos de 40 mm de altura e perfurações na parte superior, resistência à compressão 338 kN/m², retenção de água 19,59 l/m², capacidade de drenagem 1,01 l/(s·m) com uma pendente de 2%, fornecida em placas de 204x104 cm. (material) | 1.100 | 13.03 | 14.33 |
| mt14lbp050e | m² | Filtro Diadem VLF-150 "PROJAR", de geotêxtil não tecido sintético, composto por fibras de polipropileno entrelaçadas, resistência à tracção longitudinal 12 kN/m, resistência CBR ao punçoamento 1,8 kN e massa superficial 150 g/m², fornecido em rolos. (material) | 1.100 | 1.29 | 1.42 |
| mt48sap010b | m³ | Substrato CoverPro Aromatic "PROJAR", composto de brita, rocha vulcânica ou areia de sílica e fibra de coco e turfa; com pH de 6, fornecido em sacos Big Bag, para coberturas verdes. (material) | 0.253 | 62.82 | 15.89 |
| mt48tsp010h | m² | Sementes para relva "PROJAR", fornecidas em sacos com mistura de Festuca Arundinacea, Poa Pratensis e Ray Grass Inglês, para coberturas verdes. (material) | 1.000 | 6.50 | 6.50 |
| mt01arc010 | t | Seixos rolados lavados, de granulometria compreendida entre 16 e 32 mm. (material) | 0.040 | 21.23 | 0.85 |
| mo020 | h | Oficial de 1ª construção. (mão de obra) | 0.098 | 18.85 | 1.85 |
| mo113 | h | Operário não qualificado construção. (mão de obra) | 0.449 | 17.83 | 8.01 |
| mo029 | h | Oficial de 1ª aplicador de lâminas impermeabilizantes. (mão de obra) | 0.398 | 18.85 | 7.50 |
| mo067 | h | Ajudante de aplicador de lâminas impermeabilizantes. (mão de obra) | 0.398 | 18.40 | 7.32 |
| mo040 | h | Oficial de 1ª jardineiro. (mão de obra) | 0.758 | 18.85 | 14.29 |
| mo086 | h | Ajudante de jardineiro. (mão de obra) | 0.758 | 18.40 | 13.95 |
| % | % | Custos directos complementares | 2 % | 126.99 | 2.54 |
|  |  | Custos directos |  |  | 129.53 |
